# Borda metálica de aço inoxidável

- Propriedade do ficheiro: CYPE INGENIEROS, S.A.
- Formato: FIEBDC-3/2002
- Moeda: EUR
- Custos indirectos: 3.00 %
- IVA: 23.00 %

## M Pavimentos urbanos

### ML Bordaduras e limites de pavimentos

#### MLD Bordaduras

**MLD130** m Borda metálica de aço inoxidável.
Formação de borda e limite de pavimento através de peças flexíveis de chapa dobrada de aço inoxidável A2, de 200 mm de altura, 1,5 mm de espessura, acabamento mate, com o extremo superior arredondado com uma largura de 7 mm, colocadas linearmente com sobreposição entre elas e unidas entre si através de parafusos passantes o auto-roscantes de aço inoxidável, fixadas ao terreno com estacas metálicas. Inclusive marcação, escavação manual do terreno, cortes, parafusos passantes o auto-roscantes de aço inoxidável, placas de ligaçaõ, esquinas e estacas metálicas para fixação ao terreno, resolução das uniões entre peças, resolução de esquinas, enchimento e compactação do terreno contíguo à borda já colocada, limpeza e eliminação de material restante.
Inclui: Preparação do terreno. Escavação da vala. Introdução das peças de borda na vala. União entre peças de borda. Resolução de esquinas. Enchimento da vala e compactação do terreno. Limpeza e eliminação do material sobrante.
Critério de medição de projecto: Comprimento medido segundo documentação gráfica de Projecto.
Critério de medição de obra: Medir-se-á o comprimento realmente executado segundo especificações de Projecto.

| Código | Un | Descrição | Rendimento | Preço | Importância |
|---|---|---|---|---|---|
| mt18bme050g | m | Borda metálica de peças flexíveis de chapa dobrada de aço inoxidável A2, de 200 mm de altura, 1,5 mm de espessura, acabamento mate, com o extremo superior arredondado com uma largura de 7 mm, colocadas linearmente com sobreposição entre elas e unidas entre si através de parafusos passantes o auto-roscantes de aço inoxidável, fixadas ao terreno com estacas metálicas, inclusive parafusos passantes o auto-roscantes de aço inoxidável, placas de ligaçaõ, esquinas e estacas metálicas para fixação ao terreno. (material) | 1.050 | 16.14 | 16.95 |
| mo041 | h | Oficial de 1ª construção de obra civil. (mão de obra) | 0.330 | 22.68 | 7.48 |
| % | % | Custos directos complementares | 2 % | 24.43 | 0.49 |
|  |  | Custos directos |  |  | 24.92 |
