# Cobrimento protector e drenante de anel perimetral de tronco de árvore

- Propriedade do ficheiro: CYPE INGENIEROS, S.A.
- Formato: FIEBDC-3/2002
- Moeda: EUR
- Custos indirectos: 3.00 %
- IVA: 23.00 %

## M Pavimentos urbanos

### MP Pavimentos urbanos

#### MPD Drenantes

**MPD025** m² Cobrimento protector e drenante de anel perimetral de tronco de árvore.
Cobrimento protector e drenante de anel perimetral de tronco de árvore para permitir o seu crescimento, realizado através de espalhamento de argamassa realizada "in situ" à base de resina epóxi bicomponente e granulados de cortiça natural, procedente de painéis reciclados, sem aditivos, cor preto, de granulometria compreendida entre 3 e 5 mm, densidade entre 72 e 80 kg/m³ e condutibilidade térmica 0,043 W/(m°C), com meios manuais, até formar uma camada uniforme de 20 mm de espessura mínima.
Inclui: Espalhamento da camada de protecção.
Critério de medição de projecto: Superfície medida segundo documentação gráfica de Projecto.
Critério de medição de obra: Medir-se-á a superfície realmente executada segundo especificações de Projecto.

| Código | Un | Descrição | Rendimento | Preço | Importância |
|---|---|---|---|---|---|
| mt16fso010ef | m³ | Granulados de cortiça natural, procedente de painéis reciclados, sem aditivos, cor preto, de granulometria compreendida entre 3 e 5 mm, densidade entre 72 e 80 kg/m³ e condutibilidade térmica 0,043 W/(m°C). (material) | 0.012 | 196.97 | 2.36 |
| mt47pcd020a | kg | Resina epóxi bicomponente. (material) | 1.000 | 71.52 | 71.52 |
| op00tal020 |  | Berbequim com misturador. | 1.000 | 0.00 | 0.00 |
| mo040 | h | Oficial de 1ª jardineiro. (mão de obra) | 0.550 | 22.68 | 12.47 |
| mo086 | h | Ajudante de jardineiro. (mão de obra) | 0.550 | 22.13 | 12.17 |
| % | % | Custos directos complementares | 2 % | 98.52 | 1.97 |
|  |  | Custos directos |  |  | 100.49 |
