# Pavimento drenante, com grelha alveolar e relva

- Propriedade do ficheiro: CYPE INGENIEROS, S.A.
- Formato: FIEBDC-3/2002
- Moeda: EUR
- Custos indirectos: 3.00 %
- IVA: 23.00 %

## M Pavimentos urbanos

### MP Pavimentos urbanos

#### MPD Drenantes

**MPD210** m² Pavimento drenante, com grelha alveolar e relva.
Pavimento drenante, para tráfego pedonal, com uma resistência à compressão de 400 N/mm², formado por geotêxtil não tecido composto por fibras de poliéster entrelaçadas, (120 g/m²), camada de drenagem compactada de brita filtrante não seleccionada, de 20 cm de espessura, geotêxtil não tecido composto por fibras de poliéster entrelaçadas, (120 g/m²), camada de nivelação compactada de areia com granulometria de 0 a 5 mm de diâmetro, limpa, de 4 cm de espessura, painel alveolar de polietileno e polipropileno, de 49,2x49,2x3,9 cm, cor verde, com geotêxtil de polipropileno incorporado numa das suas faces e camada de enchimento de terra vegetal crivada e mistura de sementes para relva cobrindo a placa alveolar.
Inclui: Transporte e descarga do material ao local de trabalho. Espalhamento e compactação da camada de drenagem. Espalhamento e compactação da camada de nivelação. Marcação e corte das grelhas alveolares. Disposição das grelhas alveolares. Adubação do fundo e espalhamento da camada de enchimento. Distribuição de sementes. Tapamento com húmus. Primeira rega.
Critério de medição de projecto: Superfície medida segundo documentação gráfica de Projecto.
Critério de medição de obra: Medir-se-á a superfície realmente executada segundo especificações de Projecto.

| Código | Un | Descrição | Rendimento | Preço | Importância |
|---|---|---|---|---|---|
| mt14gso020aaa | m² | Geotêxtil não tecido composto por fibras de poliéster entrelaçadas, com uma resistência à tracção longitudinal de 1,22 kN/m, uma resistência à tracção transversal de 1,44 kN/m, uma abertura de cone ao ensaio de perfuração dinâmica segundo NP EN ISO 13433 inferior a 45 mm, resistência CBR ao punçoamento 0,3 kN e uma massa superficial de 120 g/m². (material) | 2.100 | 0.47 | 0.99 |
| mt01ard030b | t | Brita filtrante não seleccionada. (material) | 0.200 | 19.35 | 3.87 |
| mt01ara010a | m³ | Areia com granulometria de 0 a 5 mm de diâmetro, limpa. (material) | 0.040 | 14.61 | 0.58 |
| mt18rap020o | m² | Painel alveolar de polietileno e polipropileno, de 49,2x49,2x3,9 cm, cor verde, com geotêxtil de polipropileno incorporado numa das suas faces, para estabilização de pavimentos drenantes com relva. (material) | 1.050 | 19.42 | 20.39 |
| mt48tie030a | m³ | Terra vegetal crivada, fornecida a granel. (material) | 0.100 | 24.21 | 2.42 |
| mt48tis010a | kg | Mistura de sementes para relva. (material) | 0.400 | 6.41 | 2.56 |
| mt48tif020a | kg | Adubo para pré-sementeira de relva. (material) | 0.035 | 1.47 | 0.05 |
| mt48tie040 | kg | Húmus limpo crivado. (material) | 5.000 | 0.03 | 0.15 |
| mt08aaa010a | m³ | Água. (material) | 0.500 | 1.53 | 0.77 |
| mq01pan070b | h | Mini pá carregadora sobre pneus, de 52 kW/1 m³ kW. (equipamento) | 0.026 | 37.53 | 0.98 |
| mq02rod010d | h | Placa vibratória de condução manual, de 300 kg, largura de trabalho 70 cm, reversível. (equipamento) | 0.029 | 7.30 | 0.21 |
| op00amo010 |  | Rebarbadora. | 1.000 | 0.00 | 0.00 |
| mo041 | h | Oficial de 1ª construção de obra civil. (mão de obra) | 0.220 | 24.63 | 5.42 |
| mo087 | h | Ajudante de construção de obra civil. (mão de obra) | 0.440 | 24.04 | 10.58 |
| mo040 | h | Oficial de 1ª jardineiro. (mão de obra) | 0.220 | 24.63 | 5.42 |
| mo115 | h | Operário jardineiro. (mão de obra) | 0.440 | 23.29 | 10.25 |
| % | % | Custos directos complementares | 2 % | 64.64 | 1.29 |
|  |  | Custos directos |  |  | 65.93 |
