# Pavimento contínuo de microcimento

- Propriedade do ficheiro: CYPE INGENIEROS, S.A.
- Formato: FIEBDC-3/2002
- Moeda: EUR
- Custos indirectos: 3.00 %
- IVA: 23.00 %

## M Pavimentos urbanos

### MP Pavimentos urbanos

#### MPR Contínuos de microcimento

**MPR005** m² Pavimento contínuo de microcimento.
Pavimento contínuo de microcimento, de 3 mm de espessura, realizado sobre superfície absorvente. PRIMÁRIO: à base de resinas sintéticas em dispersão aquosa, diluído em duas partes de água. CAMADA BASE: microcimento monocomponente, cor branco, em duas camadas, (1 kg/m² cada camada) e malha de fibra de vidro anti-álcalis, de 80 g/m² de massa superficial. CAMADA DECORATIVA: microcimento monocomponente, textura lisa, cor branco, em duas camadas, (0,3 kg/m² cada camada). CAMADA DE VEDAÇÃO: primário vedante transpirável e duas demãos de vedante de poliuretano alifático, sem dissolventes, acabamento brilhante.
Critérios considerados na determinação do preço da unidade de obra: O preço não inclui a superfície suporte.
Inclui: Limpeza da superfície suporte. Implantação das juntas de dilatação e panos de trabalho. Aplicação da camada de primário. Aplicação da camada base. Colocação da malha embebida na camada base. Lixar as pequenas aderências e imperfeições. Aplicação da camada decorativa. Aplicação da camada de vedante. Limpeza final da superfície acabada.
Critério de medição de projecto: Superfície medida em projecção horizontal, segundo documentação gráfica de Projecto.
Critério de medição de obra: Medir-se-á, em projecção horizontal, a superfície realmente executada segundo especificações de Projecto.

| Código | Un | Descrição | Rendimento | Preço | Importância |
|---|---|---|---|---|---|
| mt28mcm070k | l | Primário monocomponente, diluído em duas partes de água, à base de resinas sintéticas em dispersão aquosa, para regularizar a porosidade e melhorar a aderência dos suportes absorventes e não absorventes, para aplicar com rolo. (material) | 0.135 | 9.91 | 1.34 |
| mt28mcm060e | m² | Malha de fibra de vidro anti-álcalis, de 80 g/m² de massa superficial e de 1x50 m, para armar microcimentos. (material) | 1.050 | 1.62 | 1.70 |
| mt28mcm080mW1e | kg | Microcimento monocomponente, cor branco, composto de cimento, inertes seleccionados e aditivos, de grande dureza, aderência e flexibilidade, como camada base, prévia amassadura com água, para aplicar com palustra. (material) | 2.000 | 3.86 | 7.72 |
| mt28mcm080nW1d | kg | Microcimento monocomponente, textura lisa, cor branco, composto de cimento, inertes seleccionados e aditivos, de grande dureza, aderência e flexibilidade, como camada decorativa, prévia amassadura com água, para aplicar com palustra. (material) | 0.600 | 3.86 | 2.32 |
| mt08aaa010a | m³ | Água. (material) | 0.004 | 1.53 | 0.01 |
| mt28mcm090d | l | Primário vedante transpirável com resinas acrílicas em dispersão aquosa, para aplicar com trincha. (material) | 0.120 | 13.08 | 1.57 |
| mt28mcm100p | l | Vedante de poliuretano alifático de dois componentes, sem dissolventes, acabamento brilhante, para aplicar com trincha ou rolo. (material) | 0.120 | 36.67 | 4.40 |
| op00tal020 |  | Berbequim com misturador. | 1.000 | 0.00 | 0.00 |
| mo020 | h | Oficial de 1ª construção. (mão de obra) | 0.809 | 24.63 | 19.93 |
| mo113 | h | Operário não qualificado construção. (mão de obra) | 1.444 | 23.29 | 33.63 |
| % | % | Custos directos complementares | 2 % | 72.62 | 1.45 |
|  |  | Custos directos |  |  | 74.07 |
