# Marca rodoviária transversal

- Propriedade do ficheiro: CYPE INGENIEROS, S.A.
- Formato: FIEBDC-3/2002
- Moeda: EUR
- Custos indirectos: 3.00 %
- IVA: 23.00 %

## M Pavimentos urbanos

### MS Sinalização viária

#### MSH Sinalização horizontal

**MSH020** m Marca rodoviária transversal.
Aplicação mecânica com máquina autopropulsada de tinta plástica para exterior, à base de resinas acrílicas, cor branca, acabamento acetinado, textura lisa, para marca rodoviária transversal contínua, de 40 cm de largura, para linha de paragem. Inclusive microesferas de vidro, para conseguir efeito retrorreflectora em seco e com húmidade ou chuva.
Inclui: Varredura através de varredora mecânica. Pré-marcação. Aplicação mecânica da mistura através de pulverização.
Critério de medição de projecto: Comprimento medido segundo documentação gráfica de Projecto.
Critério de medição de obra: Medir-se-á, o comprimento realmente executado segundo especificações de Projecto.

| Código | Un | Descrição | Rendimento | Preço | Importância |
|---|---|---|---|---|---|
| mt27mvp010e | l | Tinta plástica para exterior, à base de resinas acrílicas, cor branca, acabamento acetinado, textura lisa (material) | 0.114 | 16.17 | 1.84 |
| mt27mvh100b | kg | Microesferas de vidro. (material) | 0.071 | 2.15 | 0.15 |
| mq11bar010 | h | Varredora rebocada com motor auxiliar. (equipamento) | 0.001 | 67.98 | 0.07 |
| mq08war010b | h | Máquina autopropulsada, para pintar marcas rodoviárias sobre faixa de rodagem. (equipamento) | 0.001 | 45.68 | 0.05 |
| mo041 | h | Oficial de 1ª construção de obra civil. (mão de obra) | 0.019 | 22.68 | 0.43 |
| mo087 | h | Ajudante de construção de obra civil. (mão de obra) | 0.010 | 22.13 | 0.22 |
| % | % | Custos directos complementares | 2 % | 2.76 | 0.06 |
|  |  | Custos directos |  |  | 2.82 |
