# Marca rodoviária transversal

- Propriedade do ficheiro: CYPE INGENIEROS, S.A.
- Formato: FIEBDC-3/2002
- Moeda: EUR
- Custos indirectos: 3.00 %
- IVA: 23.00 %

## M Pavimentos urbanos

### MS Sinalização viária

#### MSH Sinalização horizontal

**MSH020** m Marca rodoviária transversal.
Aplicação manual de tinta alcídica cor branca, para marca rodoviária transversal contínua, de 40 cm de largura, para linha de paragem. Inclusive microesferas de vidro, para conseguir efeito retrorreflectora em seco e com húmidade ou chuva.
Inclui: Varredura através de varredora mecânica. Pré-marcação. Aplicação manual da mistura.
Critério de medição de projecto: Comprimento medido segundo documentação gráfica de Projecto.
Critério de medição de obra: Medir-se-á, o comprimento realmente executado segundo especificações de Projecto.

| Código | Un | Descrição | Rendimento | Preço | Importância |
|---|---|---|---|---|---|
| mt27mvh030a | kg | Tinta alcídica cor branca, segundo NP EN 1871. (material) | 0.288 | 3.09 | 0.89 |
| mt27mvh100b | kg | Microesferas de vidro. (material) | 0.180 | 2.15 | 0.39 |
| mo041 | h | Oficial de 1ª construção de obra civil. (mão de obra) | 0.028 | 22.68 | 0.64 |
| mo087 | h | Ajudante de construção de obra civil. (mão de obra) | 0.014 | 22.13 | 0.31 |
| % | % | Custos directos complementares | 2 % | 2.23 | 0.04 |
|  |  | Custos directos |  |  | 2.27 |
