# Marca rodoviária transversal

- Propriedade do ficheiro: CYPE INGENIEROS, S.A.
- Formato: FIEBDC-3/2002
- Moeda: EUR
- Custos indirectos: 3.00 %
- IVA: 23.00 %

## M Pavimentos urbanos

### MS Sinalização viária

#### MSH Sinalização horizontal

**MSH020** m Marca rodoviária transversal.
Aplicação manual de tinta alcídica cor branca, para marca rodoviária transversal descontínua, de 50 cm de largura, para passagem para peões e passagem para ciclistas. Inclusive microesferas de vidro, para conseguir efeito retrorreflectora em seco.
Inclui: Varredura através de varredora mecânica. Pré-marcação. Aplicação manual da mistura.
Critério de medição de projecto: Comprimento medido segundo documentação gráfica de Projecto.
Critério de medição de obra: Medir-se-á, o comprimento realmente executado segundo especificações de Projecto.

| Código | Un | Descrição | Rendimento | Preço | Importância |
|---|---|---|---|---|---|
| mt27mvh030a | kg | Tinta alcídica cor branca, segundo NP EN 1871. (material) | 0.252 | 3.09 | 0.78 |
| mt27mvh100a | kg | Microesferas de vidro. (material) | 0.168 | 1.53 | 0.26 |
| mo041 | h | Oficial de 1ª construção de obra civil. (mão de obra) | 0.028 | 22.68 | 0.64 |
| mo087 | h | Ajudante de construção de obra civil. (mão de obra) | 0.014 | 22.13 | 0.31 |
| % | % | Custos directos complementares | 2 % | 1.99 | 0.04 |
|  |  | Custos directos |  |  | 2.03 |
