# Marca rodoviária de rebordo

- Propriedade do ficheiro: CYPE INGENIEROS, S.A.
- Formato: FIEBDC-3/2002
- Moeda: EUR
- Custos indirectos: 3.00 %
- IVA: 23.00 %

## M Pavimentos urbanos

### MS Sinalização viária

#### MSH Sinalização horizontal

**MSH040** m Marca rodoviária de rebordo.
Aplicação mecânica com máquina autopropulsada de tinta alcídica cor preto, para marca rodoviária de rebordo, de 15 cm de largura.
Inclui: Varredura através de varredora mecânica. Aplicação mecânica da mistura através de pulverização.
Critério de medição de projecto: Comprimento medido segundo documentação gráfica de Projecto.
Critério de medição de obra: Medir-se-á o comprimento realmente executado segundo especificações de Projecto.

| Código | Un | Descrição | Rendimento | Preço | Importância |
|---|---|---|---|---|---|
| mt27mvh030c | kg | Tinta alcídica cor preto, segundo NP EN 1871. (material) | 0.108 | 3.09 | 0.33 |
| mq11bar010 | h | Varredora rebocada com motor auxiliar. (equipamento) | 0.001 | 67.98 | 0.07 |
| mq08war010b | h | Máquina autopropulsada, para pintar marcas rodoviárias sobre faixa de rodagem. (equipamento) | 0.001 | 45.68 | 0.05 |
| mo041 | h | Oficial de 1ª construção de obra civil. (mão de obra) | 0.015 | 22.68 | 0.34 |
| mo087 | h | Ajudante de construção de obra civil. (mão de obra) | 0.007 | 22.13 | 0.15 |
| % | % | Custos directos complementares | 2 % | 0.94 | 0.02 |
|  |  | Custos directos |  |  | 0.96 |
