# Marca rodoviária longitudinal

- Propriedade do ficheiro: CYPE INGENIEROS, S.A.
- Formato: FIEBDC-3/2002
- Moeda: EUR
- Custos indirectos: 3.00 %
- IVA: 23.00 %

## M Pavimentos urbanos

### MS Sinalização viária

#### MSH Sinalização horizontal

**MSH010** m Marca rodoviária longitudinal.
Aplicação mecânica com máquina autopropulsada de tinta para exterior, à base de resinas acrílicas, cor branca, acabamento acetinado, textura lisa, para marca rodoviária longitudinal contínua, de 15 cm de largura, para limites de faixa de rodagem e delimitação de zonas ou lugares de estacionamento. Inclusive microesferas de vidro, para conseguir efeito retrorreflectora em seco.
Inclui: Varredura através de varredora mecânica. Pré-marcação. Aplicação mecânica da mistura através de pulverização.
Critério de medição de projecto: Comprimento medido segundo documentação gráfica de Projecto.
Critério de medição de obra: Medir-se-á, o comprimento realmente executado segundo especificações de Projecto.

| Código | Un | Descrição | Rendimento | Preço | Importância |
|---|---|---|---|---|---|
| mt27mvp010e | l | Tinta para exterior, à base de resinas acrílicas, cor branca, acabamento acetinado, textura lisa (material) | 0.043 | 16.17 | 0.70 |
| mt27mvh100a | kg | Microesferas de vidro. (material) | 0.029 | 1.53 | 0.04 |
| mq11bar010 | h | Varredora rebocada com motor auxiliar. (equipamento) | 0.001 | 67.98 | 0.07 |
| mq08war010b | h | Máquina autopropulsada, para pintar marcas rodoviárias sobre faixa de rodagem. (equipamento) | 0.001 | 45.68 | 0.05 |
| mo041 | h | Oficial de 1ª construção de obra civil. (mão de obra) | 0.008 | 24.63 | 0.20 |
| mo087 | h | Ajudante de construção de obra civil. (mão de obra) | 0.004 | 24.04 | 0.10 |
| % | % | Custos directos complementares | 2 % | 1.16 | 0.02 |
|  |  | Custos directos |  |  | 1.18 |
