# Pintura com tinta de borracha clorada sobre paramento horizontal em campos desportivos

- Propriedade do ficheiro: CYPE INGENIEROS, S.A.
- Formato: FIEBDC-3/2002
- Moeda: EUR
- Custos indirectos: 3.00 %
- IVA: 23.00 %

## T Equipamento urbano

### TD Equipamentos desportivos

#### TDM Revestimentos

**TDM035** m² Pintura com tinta de borracha clorada sobre paramento horizontal em campos desportivos.
Aplicação manual de duas demãos de tinta de borracha clorada, cor vermelho, acabamento acetinado, textura lisa, diluídas com 10 a 15% de diluente formulado à base de hidrocarbonetos aromáticos, (rendimento: 0,14 l/m² cada demão); sobre paramento horizontal de betão, para pista desportiva.
Critérios considerados na determinação do preço da unidade de obra: O preço inclui a protecção dos elementos da envolvente que possam ser afectados durante os trabalhos.
Inclui: Preparação e limpeza prévia do suporte. Preparação da mistura. Aplicação de uma demão de primário e uma demão de acabamento.
Critério de medição de projecto: Superfície medida segundo documentação gráfica de Projecto.
Critério de medição de obra: Medir-se-á a superfície realmente executada segundo especificações de Projecto.

| Código | Un | Descrição | Rendimento | Preço | Importância |
|---|---|---|---|---|---|
| mt27pdj020c | l | Tinta, à base de resinas de borracha clorada, cor vermelho, acabamento acetinado, resistente aos álcalis; para aplicar com trincha, rolo ou pistola. (material) | 0.280 | 14.38 | 4.03 |
| mt27wad100 | l | Dissolvente formado à base de hidrocarbonetos aromáticos de alto ponto de ebulição. (material) | 0.042 | 5.77 | 0.24 |
| mo038 | h | Oficial de 1ª pintor. (mão de obra) | 0.110 | 22.68 | 2.49 |
| mo076 | h | Ajudante de pintor. (mão de obra) | 0.110 | 22.13 | 2.43 |
| % | % | Custos directos complementares | 2 % | 9.19 | 0.18 |
|  |  | Custos directos |  |  | 9.37 |
