# Caixa de areia

- Propriedade do ficheiro: CYPE INGENIEROS, S.A.
- Formato: FIEBDC-3/2002
- Moeda: EUR
- Custos indirectos: 3.00 %
- IVA: 23.00 %

## T Equipamento urbano

### TJ Parques infantis

#### TJJ Jogos infantis

**TJJ010** Ud Caixa de areia.
Caixa de areia de madeira de pinho silvestre, tratada em autoclave, de 3,00x3,00 m, para crianças de 1 a 10 anos, com zona de segurança de 30,50 m² e 0,30 m de altura livre de queda. Colocação em obra: com buchas químicas, sobre uma base de betão. Inclusive areia para enchimento interior do equipamento infantil.
Inclui: Marcação. Escavação. Betonagem da base de apoio. Fixação do equipamento infantil. Colocação da areia. Realização de ensaios.
Critério de medição de projecto: Número de unidades previstas, segundo documentação gráfica de Projecto.
Critério de medição de obra: Medir-se-á o número de unidades realmente executadas segundo especificações de Projecto.

| Código | Un | Descrição | Rendimento | Preço | Importância |
|---|---|---|---|---|---|
| mt10hmf020fa | m³ | Betão simples C20/25 (X0(P); D25; S2; Cl 1,0), fabricado em central, segundo NP EN 206. (material) | 0.350 | 76.59 | 26.81 |
| mt50spl105b | Ud | Fixação composta por bucha química, anilha e parafuso de aço. (material) | 8.000 | 5.82 | 46.56 |
| mt52jig010J | Ud | Caixa de areia de madeira de pinho silvestre, tratada em autoclave, de 3,00x3,00 m, para crianças de 1 a 10 anos, com zona de segurança de 30,50 m² e 0,30 m de altura livre de queda, com elementos de fixação. Segundo NP EN 1176-1. (material) | 1.000 | 1394.56 | 1394.56 |
| mt01arp021b | m³ | Areia de granulometria compreendida entre 0,2 e 2 mm, sem partículas de lama nem de argila, para parques infantis, segundo NP EN 1177. (material) | 1.350 | 38.62 | 52.14 |
| op00tal010 |  | Berbequim. | 1.000 | 0.00 | 0.00 |
| op00ato010 |  | Aparafusadora. | 1.000 | 0.00 | 0.00 |
| mo041 | h | Oficial de 1ª construção de obra civil. (mão de obra) | 2.750 | 22.68 | 62.37 |
| mo087 | h | Ajudante de construção de obra civil. (mão de obra) | 2.750 | 22.13 | 60.86 |
| % | % | Custos directos complementares | 2 % | 1643.30 | 32.87 |
|  |  | Custos directos |  |  | 1676.17 |
