# Vedação para parque infantil

- Propriedade do ficheiro: CYPE INGENIEROS, S.A.
- Formato: FIEBDC-3/2002
- Moeda: EUR
- Custos indirectos: 3.00 %
- IVA: 23.00 %

## T Equipamento urbano

### TJ Parques infantis

#### TJV Vedações

**TJV010** m Vedação para parque infantil.
Vedação para parque infantil, de 0,80 m de altura, formada por postes verticais e duas barras horizontais de madeira de pinho silvestre, tratada em autoclave, acabamento com verniz protector, e tábuas verticais de madeira de extremos e cantos arredondados, de várias cores. Colocação em obra: com buchas químicas, sobre uma superfície base.
Critérios considerados na determinação do preço da unidade de obra: O preço não inclui a superfície base.
Inclui: Marcação. Fixação do elemento.
Critério de medição de projecto: Comprimento medido segundo documentação gráfica de Projecto, descontando o comprimento das aberturas de portas e cancelas.
Critério de medição de obra: Medir-se-á o comprimento realmente executado segundo especificações de Projecto, descontando o comprimento das aberturas de portas e cancelas.

| Código | Un | Descrição | Rendimento | Preço | Importância |
|---|---|---|---|---|---|
| mt50spl105b | Ud | Fixação composta por bucha química, anilha e parafuso de aço. (material) | 4.000 | 5.82 | 23.28 |
| mt52jig100a | m | Vedação para parque infantil, de 0,80 m de altura, formada por postes verticais e duas barras horizontais de madeira de pinho silvestre, tratada em autoclave, com classe de risco 4 segundo NP EN 335, acabamento com verniz protector, e tábuas verticais de madeira de extremos e cantos arredondados, de várias cores, com parafusos de aço galvanizado, embutidos e protegidos com tampas de segurança, com elementos de fixação. (material) | 1.000 | 135.88 | 135.88 |
| op00tal010 |  | Berbequim. | 1.000 | 0.00 | 0.00 |
| op00ato010 |  | Aparafusadora. | 1.000 | 0.00 | 0.00 |
| mo041 | h | Oficial de 1ª construção de obra civil. (mão de obra) | 0.330 | 22.68 | 7.48 |
| mo087 | h | Ajudante de construção de obra civil. (mão de obra) | 0.330 | 22.13 | 7.30 |
| % | % | Custos directos complementares | 2 % | 173.94 | 3.48 |
|  |  | Custos directos |  |  | 177.42 |
