# Pino extraível, de madeira

- Propriedade do ficheiro: CYPE INGENIEROS, S.A.
- Formato: FIEBDC-3/2002
- Moeda: EUR
- Custos indirectos: 3.00 %
- IVA: 23.00 %

## T Equipamento urbano

### TP Protecções pedonais

#### TPH Pinos

**TPH120** Ud Pino extraível, de madeira.
Pino com corpo extraível de madeira tropical de 100x15x15 cm e base encastrável de aço galvanizado de 20x15x15 cm, com acabamento em cor natural, fixado a uma base de betão C20/25 (X0(P); D25; S2; Cl 1,0) com aglomerante hidráulico, composto por cimentos de alta resistência e aditivos específicos, de presa rápida.
Critérios considerados na determinação do preço da unidade de obra: O preço inclui a escavação.
Inclui: Marcação. Escavação com meios manuais. Betonagem da base de apoio. Montagem. Eliminação e limpeza do material sobrante.
Critério de medição de projecto: Número de unidades previstas, segundo documentação gráfica de Projecto.
Critério de medição de obra: Medir-se-á o número de unidades realmente executadas segundo especificações de Projecto.

| Código | Un | Descrição | Rendimento | Preço | Importância |
|---|---|---|---|---|---|
| mt52mug380a | Ud | Pino com corpo extraível de madeira tropical de 100x15x15 cm e base encastrável de aço galvanizado de 20x15x15 cm, com acabamento em cor natural. (material) | 1.000 | 373.21 | 373.21 |
| mt10hmf020fa | m³ | Betão simples C20/25 (X0(P); D25; S2; Cl 1,0), fabricado em central, segundo NP EN 206. (material) | 0.250 | 76.59 | 19.15 |
| mt09amp010a | kg | Aglomerante hidráulico, composto por cimentos de alta resistência e aditivos específicos, de presa rápida. (material) | 0.200 | 0.65 | 0.13 |
| mo041 | h | Oficial de 1ª construção de obra civil. (mão de obra) | 0.660 | 22.68 | 14.97 |
| mo087 | h | Ajudante de construção de obra civil. (mão de obra) | 0.660 | 22.13 | 14.61 |
| % | % | Custos directos complementares | 2 % | 422.07 | 8.44 |
|  |  | Custos directos |  |  | 430.51 |
