# Semi-pórtico para suporte de painéis de sinalização vertical de trânsito

- Propriedade do ficheiro: CYPE INGENIEROS, S.A.
- Formato: FIEBDC-3/2002
- Moeda: EUR
- Custos indirectos: 3.00 %
- IVA: 23.00 %

## T Equipamento urbano

### TS Sinalização e suportes publicitários

#### TSV Sinalização vertical

**TSV010** Ud Semi-pórtico para suporte de painéis de sinalização vertical de trânsito.
Semi-pórtico de aço galvanizado, duplo, de 8 m de travessa e 6 m de altura máxima, para suporte de painéis de sinalização vertical de trânsito com uma superfície máxima de 15 m², fixada com ancoragens a fundação existente (não incluída neste preço). Inclusive uniões, soldaduras, cortes, peças especiais e desperdícios.
Inclui: Marcação dos eixos. Levantamento e colocação do semi-pórtico através de grua. Aprumo. Resolução das uniões na base de fundação. Ajuste definitivo das peças e uniões.
Critério de medição de projecto: Número de unidades previstas, segundo documentação gráfica de Projecto.
Critério de medição de obra: Será medido o número de unidades realmente fornecidas segundo especificações de Projecto.

| Código | Un | Descrição | Rendimento | Preço | Importância |
|---|---|---|---|---|---|
| mt53bps010h | Ud | Semi-pórtico de aço galvanizado, duplo, de 8 m de travessa e 6 m de altura máxima, para suporte de painéis de sinalização vertical de trânsito com uma superfície máxima de 15 m², com ligações e ancoragens para fixar à fundação. (material) | 1.000 | 9256.21 | 9256.21 |
| mq07gte010c | h | Autogrua de braço telescópico com uma capacidade de elevação de 30 t e 27 m de altura máxima de trabalho. (equipamento) | 6.600 | 76.52 | 505.03 |
| mo047 | h | Oficial de 1ª montador de estruturas metálicas. (mão de obra) | 13.200 | 23.64 | 312.05 |
| mo094 | h | Ajudante de montador de estruturas metálicas. (mão de obra) | 13.200 | 23.07 | 304.52 |
| % | % | Custos directos complementares | 2 % | 10377.81 | 207.56 |
|  |  | Custos directos |  |  | 10585.37 |
