# Pórtico para suporte de painéis de sinalização vertical de trânsito

- Propriedade do ficheiro: CYPE INGENIEROS, S.A.
- Formato: FIEBDC-3/2002
- Moeda: EUR
- Custos indirectos: 3.00 %
- IVA: 23.00 %

## T Equipamento urbano

### TS Sinalização e suportes publicitários

#### TSV Sinalização vertical

**TSV020** Ud Pórtico para suporte de painéis de sinalização vertical de trânsito.
Pórtico duplo, de aço galvanizado, de 20 m de vão e 6 m de altura máxima, para suporte de painéis de sinalização vertical de trânsito com uma superfície máxima de 30 m², fixado com ancoragens a fundação existente (não incluída neste preço). Inclusive uniões, soldaduras, cortes, peças especiais e desperdícios.
Inclui: Marcação dos eixos. Levantamento e colocação do pórtico através de grua. Aprumo. Resolução das uniões na base de fundação. Ajuste definitivo das peças e uniões.
Critério de medição de projecto: Número de unidades previstas, segundo documentação gráfica de Projecto.
Critério de medição de obra: Será medido o número de unidades realmente fornecidas segundo especificações de Projecto.

| Código | Un | Descrição | Rendimento | Preço | Importância |
|---|---|---|---|---|---|
| mt53bps020h | Ud | Pórtico duplo, de aço galvanizado, de 20 m de vão e 6 m de altura máxima, para suporte de painéis de sinalização vertical de trânsito com uma superfície máxima de 30 m², com ligações e ancoragens para fixar à fundação. (material) | 1.000 | 15324.85 | 15324.85 |
| mq07gte010d | h | Autogrua de braço telescópico com uma capacidade de elevação de 40 t e 35 m de altura máxima de trabalho. (equipamento) | 6.600 | 90.23 | 595.52 |
| mo047 | h | Oficial de 1ª montador de estruturas metálicas. (mão de obra) | 26.400 | 23.64 | 624.10 |
| mo094 | h | Ajudante de montador de estruturas metálicas. (mão de obra) | 26.400 | 23.07 | 609.05 |
| % | % | Custos directos complementares | 2 % | 17153.52 | 343.07 |
|  |  | Custos directos |  |  | 17496.59 |
