# Torre fixa de vigia para praia

- Propriedade do ficheiro: CYPE INGENIEROS, S.A.
- Formato: FIEBDC-3/2002
- Moeda: EUR
- Custos indirectos: 3.00 %
- IVA: 23.00 %

## T Equipamento urbano

### TY Equipamento para praias

#### TYS Serviços de salvamento

**TYS020** Ud Torre fixa de vigia para praia.
Torre fixa de vigia, para praia, de 8,8 m de altura, composta de: treliça estrutural com perfis laminados e perfis tubulares de aço galvanizado pintado de branco, de forma prismática, plataforma de vigia com pavimento de grelha electrossoldada metálica e guarda, escada de acesso, guarda-sol de poliéster reforçado com fibra de vidro e mastro de perfil tubular de aço galvanizado, em forma de cruz, para alojamento da bandeira de segurança (não incluída neste preço), colocação através de soldadura.
Inclui: Descarga da torre. Marcação. Colocação.
Critério de medição de projecto: Número de unidades previstas, segundo documentação gráfica de Projecto.
Critério de medição de obra: Medir-se-á o número de unidades realmente executadas segundo especificações de Projecto.

| Código | Un | Descrição | Rendimento | Preço | Importância |
|---|---|---|---|---|---|
| mt52dlv100 | Ud | Torre fixa de vigia, para praia, de 8,8 m de altura, composta de: treliça estrutural com perfis laminados e perfis tubulares de aço galvanizado pintado de branco, de forma prismática, plataforma de vigia com pavimento de grelha electrossoldada metálica e guarda, escada de acesso, guarda-sol de poliéster reforçado com fibra de vidro e mastro de perfil tubular de aço galvanizado, em forma de cruz, para alojamento da bandeira de segurança (não incluída neste preço), inclusive pernos de ancoragem. (material) | 1.000 | 10727.39 | 10727.39 |
| mq04cag010b | h | Camião com grua de carga máxima 10 t. (equipamento) | 3.300 | 63.96 | 211.07 |
| mo041 | h | Oficial de 1ª construção de obra civil. (mão de obra) | 6.600 | 24.63 | 162.56 |
| mo087 | h | Ajudante de construção de obra civil. (mão de obra) | 6.600 | 24.04 | 158.66 |
| mo011 | h | Oficial de 1ª montador. (mão de obra) | 16.500 | 25.32 | 417.78 |
| mo080 | h | Ajudante de montador. (mão de obra) | 27.500 | 24.04 | 661.10 |
| % | % | Custos directos complementares | 2 % | 12338.56 | 246.77 |
|  |  | Custos directos |  |  | 12585.33 |
