# Dispositivo de ancoragem têxtil encastrado na estrutura de betão armado

- Propriedade do ficheiro: CYPE INGENIEROS, S.A.
- Formato: FIEBDC-3/2002
- Moeda: EUR
- Custos indirectos: 3.00 %
- IVA: 23.00 %

## Y Segurança e saúde

### YC Sistemas de protecção colectiva

#### YCL Linhas e dispositivos de ancoragem

**YCL210** Ud Dispositivo de ancoragem têxtil encastrado na estrutura de betão armado.
Dispositivo de ancoragem para encastrar no tecto, de 2320 mm de comprimento, formado por fita de poliéster; 1 olhal num extremo e 1 argola no outro extremo, fixado, pelo extremo do olhal e antes da betonagem, a um varão nervurado de aço A400 NR embebido na viga da estrutura de betão armado, de 10 mm de diâmetro mínimo e 500 mm de comprimento mínimo, para segurar um operário.
Critério de medição de projecto: Número de unidades previstas, segundo Plano de Segurança e Saúde.
Critério de medição de obra: Medir-se-á o número de unidades realmente colocadas segundo especificações do Plano de Segurança e Saúde.

| Código | Un | Descrição | Rendimento | Preço | Importância |
|---|---|---|---|---|---|
| mt50spd010ia | Ud | Dispositivo de ancoragem para encastrar no tecto, de 2320 mm de comprimento, formado por fita de poliéster; 1 olhal num extremo e 1 argola no outro extremo, classe A1, fixado, pelo extremo do olhal e antes da betonagem, a um varão nervurado de aço A400 NR embebido na viga da estrutura de betão armado, de 10 mm de diâmetro mínimo e 500 mm de comprimento mínimo. (material) | 1.000 | 10.67 | 10.67 |
| mt07aco040e | kg | Aço em varões nervurados, A400 NR, fornecido em obra em varões sem elaborar, de vários diâmetros. (material) | 0.100 | 1.34 | 0.13 |
| mo120 | h | Operário Segurança e Saúde. (mão de obra) | 0.110 | 21.45 | 2.36 |
| % | % | Custos directos complementares | 2 % | 13.16 | 0.26 |
|  |  | Custos directos |  |  | 13.42 |
