# Grinalda luminosa

- Propriedade do ficheiro: CYPE INGENIEROS, S.A.
- Formato: FIEBDC-3/2002
- Moeda: EUR
- Custos indirectos: 3.00 %
- IVA: 23.00 %

## Y Segurança e saúde

### YS Sinalização provisória de obras

#### YSB Balizamento

**YSB085** m Grinalda luminosa.
Fornecimento, montagem e desmontagem de grinalda luminosa de balizamento alimentada por bateria de 12 V, com cabo de 25 m de comprimento e 6 lâmpadas, amortizável em 10 utilizações. Inclusive manutenção em condições seguras durante todo o período de tempo necessário.
Inclui: Montagem e verificação. Desmontagem posterior. Transporte até ao local de armazenamento ou remoção para contentor.
Critério de medição de projecto: Comprimento medido segundo Plano de Segurança e Saúde.
Critério de medição de obra: Será medido o comprimento realmente montado segundo especificações do Plano de Segurança e Saúde.

| Código | Un | Descrição | Rendimento | Preço | Importância |
|---|---|---|---|---|---|
| mt50bal085a | Ud | Grinalda luminosa de balizamento alimentada por bateria de 12 V, com cabo de 25 m de comprimento e 6 lâmpadas. (material) | 0.004 | 107.40 | 0.43 |
| mo119 | h | Oficial de 1ª Segurança e Saúde. (mão de obra) | 0.110 | 22.68 | 2.49 |
| mo120 | h | Operário Segurança e Saúde. (mão de obra) | 0.110 | 21.45 | 2.36 |
| % | % | Custos directos complementares | 2 % | 5.28 | 0.11 |
|  |  | Custos directos |  |  | 5.39 |
