# Rebaixamento do nível freático com bomba auto-aspirante

- Propriedade do ficheiro: CYPE Ingenieros S.A.
- Formato: FIEBDC-3/2016
- Programa: Gerador de preços para construção civil. CYPE Ingenieros, S.A.
- Data: 10/06/2025
- Moeda: EUR
- Custos indirectos: 3 %
- IVA: 23 %

## A Acondicionamento do terreno

### AC Movimento de terras em obra civil

#### ACG Gestão da água freática

**ACG020** h Rebaixamento do nível freático com bomba auto-aspirante.
Rebaixamento do nível freático em trabalhos de escavação, com bomba auto-aspirante, para um caudal máximo de 18 m³/h.
Inclui: Rebaixamento do nível freático.
Critério de medição de projecto: Tempo estimado segundo estudo geotécnico do terreno.
Critério de medição de obra: Amortização em forma de aluguer por horas, segundo as condições definidas no contrato subscrito com a empresa fornecedora.

| Código | Un | Descrição | Rendimento | Preço | Importância |
|---|---|---|---|---|---|
| mq12bau030a | h | Bomba auto-aspirante eléctrica de águas limpas a alta pressão, de 3 kW, para um caudal de 18 m³/h. (equipamento) | 1 | 1.92 | 1.920 |
| mq08gel010j | h | Grupo electrogéneo insonorizado, trifásico, de 30 kVA de potência. (equipamento) | 1 | 4.36 | 4.360 |
| % | % | Custos directos complementares | 2 % | 6.280 | 0.126 |
|  |  | Custos directos |  |  | 6.406 |
