# Perfilamento e refinamento de escavação, com meios manuais

- Propriedade do ficheiro: CYPE Ingenieros S.A.
- Formato: FIEBDC-3/2016
- Programa: Gerador de preços para construção civil. CYPE Ingenieros, S.A.
- Data: 10/06/2025
- Moeda: EUR
- Custos indirectos: 3 %
- IVA: 23 %

## A Acondicionamento do terreno

### AC Movimento de terras em obra civil

#### ACP Perfilamentos, refinamentos e nivelamentos

**ACP030** m² Perfilamento e refinamento de escavação, com meios manuais.
Perfilamento e refinamento de paredes e fundo de caixa para pavimento, em qualquer tipo de terreno excepto em rocha, com meios manuais, até conseguir um acabamento geométrico.
Inclui: Preparação da zona de trabalho. Localização dos pontos topográficos. Execução do perfilamento e do refinamento. Extracção e armazenamento das terras nos bordos da escavação.
Critério de medição de projecto: Superfície medida segundo documentação gráfica de Projecto.
Critério de medição de obra: Medir-se-á a superfície realmente executada segundo especificações de Projecto.

| Código | Un | Descrição | Rendimento | Preço | Importância |
|---|---|---|---|---|---|
| mo087 | h | Ajudante de construção de obra civil. (mão de obra) | 0.242 | 24.04 | 5.818 |
| % | % | Custos directos complementares | 2 % | 5.818 | 0.116 |
|  |  | Custos directos |  |  | 5.934 |

Resíduos:
- escavação: ruo170504 Solos e rochas não abrangidos em 17 05 03. (componente de resíduo); rendimento 33.4 kg; Código LER 17 05 04; Massa do elemento 1 kg; Volume 0.000625 m3
