# Espalhamento, perfilamento e refinamento de terras

- Propriedade do ficheiro: CYPE Ingenieros S.A.
- Formato: FIEBDC-3/2016
- Programa: Gerador de preços para construção civil. CYPE Ingenieros, S.A.
- Data: 10/06/2025
- Moeda: EUR
- Custos indirectos: 3 %
- IVA: 23 %

## A Acondicionamento do terreno

### AC Movimento de terras em obra civil

#### ACP Perfilamentos, refinamentos e nivelamentos

**ACP040** m² Espalhamento, perfilamento e refinamento de terras.
Espalhamento e perfilamento de terras com meios mecânicos e refinamento com meios mecânicos.
Inclui: Preparação da zona de trabalho. Localização dos pontos topográficos. Execução do espalhamento, do perfilamento e do refinamento.
Critério de medição de projecto: Superfície medida segundo documentação gráfica de Projecto.
Critério de medição de obra: Medir-se-á a superfície realmente executada segundo especificações de Projecto.

| Código | Un | Descrição | Rendimento | Preço | Importância |
|---|---|---|---|---|---|
| mq01mot010a | h | Motoniveladora de 141 kW. (equipamento) | 0.003 | 77.41 | 0.232 |
| % | % | Custos directos complementares | 2 % | 0.232 | 0.005 |
|  |  | Custos directos |  |  | 0.237 |

Resíduos:
- escavação: ruo170504 Solos e rochas não abrangidos em 17 05 03. (componente de resíduo); rendimento 35.95 kg; Código LER 17 05 04; Massa do elemento 1 kg; Volume 0.000625 m3
