# Enchimento para drenagem, com agregados reciclados

- Propriedade do ficheiro: CYPE Ingenieros S.A.
- Formato: FIEBDC-3/2016
- Programa: Gerador de preços para construção civil. CYPE Ingenieros, S.A.
- Data: 04/07/2024
- Moeda: EUR
- Custos indirectos: 3 %
- IVA: 23 %

## A Acondicionamento do terreno

### AU Drenagens

#### AUR Enchimentos

**AUR041** m³ Enchimento para drenagem, com agregados reciclados.
Enchimento com ágregado reciclado misto de betão e material cerâmico de 40 a 80 mm de diâmetro, no perímetro de poço drenante, para drenagem das águas procedentes da chuva, com o fim de evitar inundações e o sobre-impulso hidrostático contra as estruturas de contenção, e compactação em camadas sucessivas de 30 cm de espessura máxima com placa vibratória de condução manual.
Critérios considerados na determinação do preço da unidade de obra: O preço não inclui o poço drenante nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01aro010p | t | Ágregado reciclado misto de betão e material cerâmico, de granulometria compreendida entre 40 e 80 mm, fornecido através de camião. (material) | 2 | 9.41 | 18.820 |
| mq01pan010a | h | Pá carregadora sobre pneus de 120 kW/1,9 m³. (equipamento) | 0.022 | 45.95 | 1.011 |
| mq04cab010c | h | Camião basculante de 12 t de carga, de 162 kW. (equipamento) | 0.017 | 45.88 | 0.780 |
| mq02rod010d | h | Placa vibratória de condução manual, de 300 kg, largura de trabalho 70 cm, reversível. (equipamento) | 0.356 | 7.3 | 2.599 |
| mq02cia020j | h | Camião cisterna, de 8 m³ de capacidade. (equipamento) | 0.013 | 121.25 | 1.576 |
| mo113 | h | Operário não qualificado construção. (mão de obra) | 0.356 | 21.45 | 7.636 |
| % | % | Custos directos complementares | 2 % | 32.422 | 0.648 |
|  |  | Custos directos |  |  | 33.070 |

Resíduos:
- colocação: mt01aro010p; factor de resíduo 0.00751766

## Recursos

**mt01aro010p** t Ágregado reciclado misto de betão e material cerâmico
Dados técnicos: Custo energético 71.000 MJ; Emissão de CO2 0.900 kg; Código LER 01 04 08; Massa do elemento 1000 kg; Volume 0.666667 m3
