# Taxa por entrega de bidão com resíduos perigosos a operador licenciado de gestão de resíduos

- Propriedade do ficheiro: CYPE Ingenieros S.A.
- Formato: FIEBDC-3/2016
- Programa: Gerador de preços para construção civil. CYPE Ingenieros, S.A.
- Data: 11/06/2024
- Moeda: EUR
- Custos indirectos: 3 %
- IVA: 23 %

## G Gestão de resíduos

### GE Gestão de resíduos perigosos

#### GEC Entrega de resíduos perigosos a operador licenciado

**GEC010** Ud Taxa por entrega de bidão com resíduos perigosos a operador licenciado de gestão de resíduos.
Taxa por entrega a operador licenciado de gestão de resíduos perigosos, de bidão de 1000 litros de capacidade com vidro, plástico e madeira contendo ou contaminados com substâncias perigosas procedentes da construção ou demolição.
Critérios considerados na determinação do preço da unidade de obra: O preço não inclui o recipiente nem o transporte.
Critério de medição de projecto: Número de unidades previstas, segundo documentação gráfica de Projecto.
Critério de medição de obra: Serão medidas o número de unidades realmente entregadas segundo especificações de Projecto.

| Código | Un | Descrição | Rendimento | Preço | Importância |
|---|---|---|---|---|---|
| mt08grg030ce | Ud | Taxa por entrega a operador licenciado de gestão de resíduos perigosos de bidão de 1000 litros de capacidade, com vidro, plástico e madeira contendo ou contaminados com substâncias perigosas procedentes da construção ou demolição. (material) | 1 | 136.8 | 136.800 |
| % | % | Custos directos complementares | 2 % | 136.800 | 2.736 |
|  |  | Custos directos |  |  | 139.536 |
