# Cela modular

- Propriedade do ficheiro: CYPE Ingenieros S.A.
- Formato: FIEBDC-3/2016
- Programa: Gerador de preços para construção civil. CYPE Ingenieros, S.A.
- Data: 23/10/2024
- Moeda: EUR
- Custos indirectos: 3 %
- IVA: 23 %

## I Instalações

### IU Urbanas

#### IUC Centros de transformação

**IUC020** Ud Cela modular.
Cela de entrada, de 24 kV de tensão atribuída, 400 A de intensidade nominal, 365x735x1740 mm, com isolamento integral de SF6, formada por corpo metálico, barramento de cobre e interruptor seccionador tripolar rotativo de 3 posições ligado/seccionado/ligado à terra. Inclusive acessórios necessários para a sua correcta instalação.
Inclui: Montagem, ligação e verificação do seu correcto funcionamento.
Critério de medição de projecto: Número de unidades previstas, segundo documentação gráfica de Projecto.
Critério de medição de obra: Medir-se-á o número de unidades realmente executadas segundo especificações de Projecto.

| Código | Un | Descrição | Rendimento | Preço | Importância |
|---|---|---|---|---|---|
| mt35amt010a | Ud | Cela de entrada, de 24 kV de tensão atribuída, 400 A de intensidade nominal, 365x735x1740 mm, com isolamento integral de SF6, formada por corpo metálico, barramento de cobre e interruptor seccionador tripolar rotativo de 3 posições ligado/seccionado/ligado à terra. (material) | 1 | 6845.1 | 6845.100 |
| mo003 | h | Oficial de 1ª electricista. (mão de obra) | 2.2 | 23.31 | 51.282 |
| mo102 | h | Ajudante de electricista. (mão de obra) | 2.2 | 22.09 | 48.598 |
| % | % | Custos directos complementares | 2 % | 6944.980 | 138.900 |
|  |  | Custos directos |  |  | 7083.880 |

## Recursos

**mt35amt010a** Ud Cela de entrada
Dados técnicos: Custo energético 2744.901 MJ; Emissão de CO2 115.906 kg
Resíduos:
- embalagem: re150101 Embalagens de papel e cartão. (componente de resíduo); rendimento 2.143 kg; Código LER 15 01 01; Massa do elemento 1 kg; Volume 0.001333 m3
