# Apoio metálico de presilha

- Propriedade do ficheiro: CYPE Ingenieros S.A.
- Formato: FIEBDC-3/2016
- Programa: Gerador de preços para construção civil. CYPE Ingenieros, S.A.
- Data: 11/06/2024
- Moeda: EUR
- Custos indirectos: 3 %
- IVA: 23 %

## I Instalações

### IU Urbanas

#### IUL Linhas aéreas

**IUL013** Ud Apoio metálico de presilha.
Apoio metálico de presilha, de 10 m de altura e 750 daN de esforço nominal, composto de cabeça prismática e fuste tronco-piramidal de secção quadrada, encastrado em cubo de betão C25/30 (X0(P); D25; S2; Cl 0,4), fabricado em central, betonado desde camião, em solo coerente. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya040bb | Ud | Apoio metálico de presilha, de 10 m de altura e 750 daN de esforço nominal, composto de cabeça prismática e fuste tronco-piramidal de secção quadrada. (material) | 1 | 497.77 | 497.770 |
| mt10hmf020ha | m³ | Betão simples C25/30 (X0(P); D25; S2; Cl 0,4), fabricado em central, segundo NP EN 206. (material) | 0.982 | 80.27 | 78.825 |
| mq01exn010i | h | Miniretroescavadora sobre pneus, de 37,5 kW. (equipamento) | 0.462 | 52.19 | 24.112 |
| mq04cag010a | h | Camião com grua de carga máxima 6 t. (equipamento) | 0.935 | 56.47 | 52.799 |
| mo020 | h | Oficial de 1ª construção. (mão de obra) | 2.2 | 22.68 | 49.896 |
| mo077 | h | Ajudante de construção. (mão de obra) | 2.2 | 22.13 | 48.686 |
| % | % | Custos directos complementares | 2 % | 752.088 | 15.042 |
|  |  | Custos directos |  |  | 767.130 |

Resíduos:
- colocação: mt10hmf020ha Betão simples C25/30 (X0(P); D25; S2; Cl 0,4), fabricado em central, segundo NP EN 206; factor de resíduo 0.00149688

## Recursos

**mt35pya040bb** Ud Apoio metálico de presilha
Dados técnicos: Custo energético 2066.236 MJ; Emissão de CO2 110.147 kg
Resíduos:
- embalagem: re150101 Embalagens de papel e cartão. (componente de resíduo); rendimento 3.585 kg; Código LER 15 01 01; Massa do elemento 1 kg; Volume 0.001333 m3

**mt10hmf020ha** m³ Betão simples C25/30 (X0(P); D25; S2; Cl 0,4), fabricado em central, segundo NP EN 206
Dados técnicos: Custo energético 1840.000 MJ; Emissão de CO2 230.000 kg; Código LER 17 01 01; Massa do elemento 2300 kg; Volume 1.533333 m3
