# Caixa de betão simples "in situ"

- Propriedade do ficheiro: CYPE Ingenieros S.A.
- Formato: FIEBDC-3/2016
- Programa: Gerador de preços para construção civil. CYPE Ingenieros, S.A.
- Data: 11/06/2024
- Moeda: EUR
- Custos indirectos: 3 %
- IVA: 23 %

## I Instalações

### IU Urbanas

#### IUS Redes de drenagem

**IUS072** Ud Caixa de betão simples "in situ".
Formação de caixa de passagem enterrada, de betão simples "in situ" C30/37 (X0(P); D25; S2; Cl 0,4), de dimensões interiores 50x50x50 cm, sobre base de betão simples de 15 cm de espessura, formação de pendente mínima de 1,00% para a drenagem de águas residuais e 0,50% para a drenagem de águas pluviais, com o mesmo tipo de betão, fechada superiormente com aro e tampa de ferro fundido classe B-125 segundo NP EN 124. Inclusive molde reutilizável de chapa metálica amortizável em 20 utilizações e peças de PVC para junções, cortadas longitudinalmente.
Critérios considerados na determinação do preço da unidade de obra: O preço não inclui a escavação nem o enchimento do tardoz.
Inclui: Marcação. Betonagem e compactação do betão na execução da base. Colocação do molde reutilizável. Betonagem e compactação do betão na execução da caixa. Remoção do molde. Ligação dos colectores à caixa. Enchimento de betão para formação de pendentes. Colocação da tampa e dos acessórios. Verificação do seu correcto funcionamento.
Critério de medição de projecto: Número de unidades previstas, segundo documentação gráfica de Projecto.
Critério de medição de obra: Medir-se-á o número de unidades realmente executadas segundo especificações de Projecto.

| Código | Un | Descrição | Rendimento | Preço | Importância |
|---|---|---|---|---|---|
| mt10hmf020ja | m³ | Betão simples C30/37 (X0(P); D25; S2; Cl 0,4), fabricado em central, segundo NP EN 206. (material) | 0.265 | 87.46 | 23.177 |
| mt11var110 | Ud | Conjunto de peças de PVC para realizar no fundo da caixa de passagem, as aberturas correspondentes. (material) | 1 | 6.08 | 6.080 |
| mt08epr030b | Ud | Molde reutilizável para execução de caixas de secção quadrada de 50x50x50 cm, de chapa metálica, inclusive acessórios de montagem. (material) | 0.05 | 233.52 | 11.676 |
| mt11tfa010b | Ud | Aro e tampa de ferro fundido, 50x50 cm, para caixa visitável, classe B-125 segundo NP EN 124. (material) | 1 | 40.76 | 40.760 |
| mo041 | h | Oficial de 1ª construção de obra civil. (mão de obra) | 1.01 | 22.68 | 22.907 |
| mo087 | h | Ajudante de construção de obra civil. (mão de obra) | 0.729 | 22.13 | 16.133 |
| % | % | Custos directos complementares | 2 % | 120.733 | 2.415 |
|  |  | Custos directos |  |  | 123.148 |

Resíduos:
- colocação: mt10hmf020ja Betão simples C30/37 (X0(P); D25; S2; Cl 0,4), fabricado em central, segundo NP EN 206; factor de resíduo 0.00143497
- colocação: mt08epr030b; factor de resíduo 1

## Recursos

**mt10hmf020ja** m³ Betão simples C30/37 (X0(P); D25; S2; Cl 0,4), fabricado em central, segundo NP EN 206
Dados técnicos: Custo energético 2208.000 MJ; Emissão de CO2 253.000 kg; Código LER 17 01 01; Massa do elemento 2300 kg; Volume 1.533333 m3

**mt08epr030b** Ud Molde reutilizável para execução de caixas de secção quadrada de 50x50x50 cm
Dados técnicos: Custo energético 393.200 MJ; Emissão de CO2 20.400 kg; Código LER 17 04 05; Massa do elemento 40 kg; Volume 0.019048 m3

**mt11tfa010b** Ud Aro e tampa de ferro fundido, 50x50 cm, para caixa visitável, classe B-125 segundo NP EN 124
Dados técnicos: Custo energético 472.524 MJ; Emissão de CO2 29.506 kg
Resíduos:
- embalagem: re150101 Embalagens de papel e cartão. (componente de resíduo); rendimento 0.072 kg; Código LER 15 01 01; Massa do elemento 1 kg; Volume 0.001333 m3
