# Despedregagem do terreno

- Propriedade do ficheiro: CYPE Ingenieros S.A.
- Formato: FIEBDC-3/2016
- Programa: Gerador de preços para construção civil. CYPE Ingenieros, S.A.
- Data: 11/06/2024
- Moeda: EUR
- Custos indirectos: 3 %
- IVA: 23 %

## J Jardins

### JA Preparação do terreno

#### JAB Acondicionamento físico

**JAB010** m² Despedregagem do terreno.
Despedregagem do terreno solto com presença de pedras em 30% da sua superfície, com meios manuais.
Critérios considerados na determinação do preço da unidade de obra: O preço não inclui o transporte.
Inclui: Recolha de pedras. Armazenamento de pedras. Carga das pedras para camião ou contentor.
Critério de medição de projecto: Superfície medida em projecção horizontal, segundo documentação gráfica de Projecto.
Critério de medição de obra: Medir-se-á, em projecção horizontal, a superfície realmente executada segundo especificações de Projecto.

| Código | Un | Descrição | Rendimento | Preço | Importância |
|---|---|---|---|---|---|
| mo115 | h | Operário jardineiro. (mão de obra) | 0.077 | 21.45 | 1.652 |
| mo040 | h | Oficial de 1ª jardineiro. (mão de obra) | 0.009 | 22.68 | 0.204 |
| % | % | Custos directos complementares | 2 % | 1.856 | 0.037 |
|  |  | Custos directos |  |  | 1.893 |

Resíduos:
- escavação: ruo170504 Solos e rochas não abrangidos em 17 05 03. (componente de resíduo); rendimento 125.55 kg; Código LER 17 05 04; Massa do elemento 1 kg; Volume 0.000625 m3
