# Espalhamento de terra vegetal

- Propriedade do ficheiro: CYPE Ingenieros S.A.
- Formato: FIEBDC-3/2016
- Programa: Gerador de preços para construção civil. CYPE Ingenieros, S.A.
- Data: 27/08/2025
- Moeda: EUR
- Custos indirectos: 3 %
- IVA: 23 %

## J Jardins

### JA Preparação do terreno

#### JAC Fornecimento de terras e substratos

**JAC010** m³ Espalhamento de terra vegetal.
Terra vegetal fertilizada e crivada fornecida a granel, espalhada sobre o terreno com meios mecânicos, para formar uma camada de espessura uniforme.
Inclui: Espalhamento da terra. Nivelamentos e remates. Recolha de restos. Carga para camião ou contentor dos restos.
Critério de medição de projecto: Volume a espalhar, segundo documentação gráfica de Projecto.
Critério de medição de obra: Medir-se-á o volume realmente executado segundo especificações de Projecto.

| Código | Un | Descrição | Rendimento | Preço | Importância |
|---|---|---|---|---|---|
| mt48tie035a | m³ | Terra vegetal crivada e fertilizada, fornecida a granel. (material) | 1 | 33.36 | 33.360 |
| mq01pan010a | h | Pá carregadora sobre pneus de 120 kW/1,9 m³. (equipamento) | 0.022 | 45.95 | 1.011 |
| mq04dua020b | h | Dumper de descarga frontal de 2 t de carga útil. (equipamento) | 0.022 | 10.58 | 0.233 |
| mo040 | h | Oficial de 1ª jardineiro. (mão de obra) | 0.022 | 24.63 | 0.542 |
| mo086 | h | Ajudante de jardineiro. (mão de obra) | 0.044 | 24.04 | 1.058 |
| % | % | Custos directos complementares | 2 % | 36.204 | 0.724 |
|  |  | Custos directos |  |  | 36.928 |

Resíduos:
- colocação: mt48tie035a Terra vegetal crivada e fertilizada, fornecida a granel; factor de resíduo 0.003

## Recursos

**mt48tie035a** m³ Terra vegetal crivada e fertilizada, fornecida a granel
Dados técnicos: Custo energético 574.000 MJ; Emissão de CO2 41.000 kg; Código LER 17 05 04; Massa do elemento 2050 kg; Volume 1.28125 m3
