# Barreira anti-raízes

- Propriedade do ficheiro: CYPE Ingenieros S.A.
- Formato: FIEBDC-3/2016
- Programa: Gerador de preços para construção civil. CYPE Ingenieros, S.A.
- Data: 11/02/2025
- Moeda: EUR
- Custos indirectos: 3 %
- IVA: 23 %

## J Jardins

### JD Sistemas de drenagem, fixação e protecção

#### JDP Protectores

**JDP050** m Barreira anti-raízes.
Barreira anti-raízes realizada com malha de polipropileno não tecido, de 70 cm de largura e 0,8 mm de espessura, com uma resistência à tracção longitudinal de 22 kN/m e 325 g/m² de massa superficial, com revestimento impermeabilizante de cor verde numa das suas faces, colocada verticalmente nos laterais da vala previamente escavada no terreno, para confinamento lateral de rizomas. Inclusive fita adesiva em ambas as faces, para a resolução de uniões.
Critérios considerados na determinação do preço da unidade de obra: O preço não inclui a escavação da vala nem o enchimento perimetral posterior.
Inclui: Preparação do terreno. Colocação da malha. Resolução de uniões.
Critério de medição de projecto: Comprimento medido segundo documentação gráfica de Projecto, sem duplicar esquinas nem encontros.
Critério de medição de obra: Medir-se-á o comprimento realmente executado segundo especificações de Projecto, sem duplicar esquinas nem encontros.

| Código | Un | Descrição | Rendimento | Preço | Importância |
|---|---|---|---|---|---|
| mt48tup050a | m² | Malha de polipropileno não tecido, de 70 cm de largura e 0,8 mm de espessura, com uma resistência à tracção longitudinal de 22 kN/m e 325 g/m² de massa superficial, com revestimento impermeabilizante de cor verde numa das suas faces. (material) | 1.43 | 7.44 | 10.639 |
| mt48map040a | m | Fita adesiva em ambas as faces, de borracha butílica, de 50 mm de largura e 1 mm de espessura. (material) | 2.1 | 2.35 | 4.935 |
| mo040 | h | Oficial de 1ª jardineiro. (mão de obra) | 0.072 | 24.63 | 1.773 |
| mo086 | h | Ajudante de jardineiro. (mão de obra) | 0.143 | 24.04 | 3.438 |
| % | % | Custos directos complementares | 2 % | 20.785 | 0.416 |
|  |  | Custos directos |  |  | 21.201 |

Resíduos:
- colocação: mt48tup050a; factor de resíduo 0.035

## Recursos

**mt48tup050a** m² Malha de polipropileno não tecido
Dados técnicos: Custo energético 33.496 MJ; Emissão de CO2 1.109 kg; Código LER 17 06 04; Massa do elemento 0.325 kg; Volume 0.000542 m3
Resíduos:
- embalagem: re170203 Plástico. (componente de resíduo); rendimento 0.034 kg; Código LER 17 02 03; Massa do elemento 1 kg; Volume 0.001667 m3

**mt48map040a** m Fita adesiva em ambas as faces, de borracha butílica, de 50 mm de largura e 1 mm de espessura
Dados técnicos: Custo energético 5.330 MJ; Emissão de CO2 0.232 kg
