# Vedação natural

- Propriedade do ficheiro: CYPE Ingenieros S.A.
- Formato: FIEBDC-3/2016
- Programa: Gerador de preços para construção civil. CYPE Ingenieros, S.A.
- Data: 30/10/2025
- Moeda: EUR
- Custos indirectos: 3 %
- IVA: 23 %

## J Jardins

### JV Vedação e ocultação

#### JVC Vedações naturais

**JVC010** m² Vedação natural.
Vedação de vime natural, qualidade extra, tecido a cada 10 cm ccom rame galvanizado de 1 mm de diâmetro, ocultação de 75%, fixado com arame galvanizado sobre um suporte existente.
Inclui: Colocação da vedação natural e fixação com arame galvanizado.
Critério de medição de projecto: Superfície medida segundo documentação gráfica de Projecto.
Critério de medição de obra: Medir-se-á a superfície realmente executada segundo especificações de Projecto.

| Código | Un | Descrição | Rendimento | Preço | Importância |
|---|---|---|---|---|---|
| mt48cnj030d | m² | Vime natural, qualidade extra, tecido a cada 10 cm ccom rame galvanizado de 1 mm de diâmetro, ocultação de 75%, fornecido em rolos de 120 cm de altura e 500 cm de comprimento. (material) | 1 | 12.36 | 12.360 |
| mt08var050 | kg | Arame galvanizado para atar, de 1,30 mm de diâmetro. (material) | 0.1 | 1.53 | 0.153 |
| mo040 | h | Oficial de 1ª jardineiro. (mão de obra) | 0.08 | 24.63 | 1.970 |
| mo115 | h | Operário jardineiro. (mão de obra) | 0.08 | 23.29 | 1.863 |
| % | % | Custos directos complementares | 2 % | 16.346 | 0.327 |
|  |  | Custos directos |  |  | 16.673 |

Resíduos:
- colocação: mt48cnj030d; factor de resíduo 0.0015
- colocação: mt08var050 Arame galvanizado para atar, de 1,30 mm de diâmetro; factor de resíduo 0.0038

## Recursos

**mt48cnj030d** m² Vime natural, qualidade extra
Dados técnicos: Custo energético 80.116 MJ; Emissão de CO2 -2.070 kg; Código LER 17 02 01; Massa do elemento 1.6 kg; Volume 0.001455 m3
Resíduos:
- embalagem: re170203 Plástico. (componente de resíduo); rendimento 0.002 kg; Código LER 17 02 03; Massa do elemento 1 kg; Volume 0.001667 m3

**mt08var050** kg Arame galvanizado para atar, de 1,30 mm de diâmetro
Dados técnicos: Custo energético 25.100 MJ; Emissão de CO2 2.560 kg; Código LER 17 04 05; Massa do elemento 1 kg; Volume 0.000476 m3
