# Pavimento desportivo de relva sintética

- Propriedade do ficheiro: CYPE Ingenieros S.A.
- Formato: FIEBDC-3/2016
- Programa: Gerador de preços para construção civil. CYPE Ingenieros, S.A.
- Data: 11/06/2024
- Moeda: EUR
- Custos indirectos: 3 %
- IVA: 23 %

## M Pavimentos urbanos

### MD Pavimentos desportivos

#### MDB De relva sintética

**MDB005** m² Pavimento desportivo de relva sintética.
Pavimento desportivo para campo de rugby, formado por relva sintética, composto de mechas rectas monofilamento de 5/8" bicolor com forma de diamante, de fibra 100% polietileno resistente aos raios UV, 12000 decitex, 400 microns de espessura, 6 fios por mecha, tecidas sobre base de polipropileno reforçada com uma camada de feltro, com termo-fixação e vedação com látex, de 60 mm de altura de filamento, 62 mm de altura total de tapete, 2886 g/m² e 8190 mechas/m², com linhas de jogo de relva sintética, cor branca, banda de ligação de geotêxtil de polipropileno, de 300 mm de largura e cola de poliuretano bicomponente, lastrado com 20 kg/m² de inerte silício, de granulometria compreendida entre 0,4 e 0,8 mm e 12 kg/m² de fragmentos de borracha, de entre 0,8 e 2,5 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit280f | m² | Relva sintética, composto de mechas rectas monofilamento de 5/8" bicolor com forma de diamante, de fibra 100% polietileno resistente aos raios UV, 12000 decitex, 400 microns de espessura, 6 fios por mecha, tecidas sobre base de polipropileno reforçada com uma camada de feltro, com termo-fixação e vedação com látex, de 60 mm de altura de filamento, 62 mm de altura total de tapete, 2886 g/m² e 8190 mechas/m², fornecido em rolos. (material) | 1 | 20.32 | 20.320 |
| mt47cit285f | m² | Relva sintética, cor branca, fornecido em rolos, para linhas de jogo. (material) | 0.04 | 22.39 | 0.896 |
| mt47cit260a | kg | Cola de poliuretano bicomponente. (material) | 0.12 | 4.4 | 0.528 |
| mt47cit250b | m | Banda de ligação de geotêxtil de polipropileno, de 300 mm de largura, para campos de futebol de relva sintética, fornecida em rolos. (material) | 0.48 | 1.32 | 0.634 |
| mt47cit004a | kg | Inerte silício, de granulometria compreendida entre 0,4 e 0,8 mm, fornecido em sacos. (material) | 20 | 0.15 | 3.000 |
| mt47cit270a | kg | Fragmentos de borracha, de entre 0,8 e 2,5 mm. (material) | 12 | 0.45 | 5.400 |
| mq07cel010 | h | Empilhador elevador diesel de dupla tracção de 8 t. (equipamento) | 0.003 | 28.06 | 0.084 |
| mq11ext020 | h | Espalhadora fibriladora para relva sintética. (equipamento) | 0.004 | 52.93 | 0.212 |
| mo041 | h | Oficial de 1ª construção de obra civil. (mão de obra) | 0.055 | 22.68 | 1.247 |
| mo087 | h | Ajudante de construção de obra civil. (mão de obra) | 0.055 | 22.13 | 1.217 |
| % | % | Custos directos complementares | 2 % | 33.538 | 0.671 |
|  |  | Custos directos |  |  | 34.209 |

Resíduos:
- colocação: mt47cit280f; factor de resíduo 0.0208493
- colocação: mt47cit285f Relva sintética, cor branca, fornecido em rolos, para linhas de jogo; factor de resíduo 0.0199669
- colocação: mt47cit260a Cola de poliuretano bicomponente; factor de resíduo 0.040716
- colocação: mt47cit250b; factor de resíduo 0.011
- colocação: mt47cit004a Inerte silício, de granulometria compreendida entre 0,4 e 0,8 mm, fornecido em sacos; factor de resíduo 0.009

## Recursos

**mt47cit280f** m² Relva sintética
Dados técnicos: Custo energético 284.642 MJ; Emissão de CO2 14.132 kg; Código LER 17 02 03; Massa do elemento 2.886 kg; Volume 0.00481 m3
Resíduos:
- embalagem: re170203 Plástico. (componente de resíduo); rendimento 0.052 kg; Código LER 17 02 03; Massa do elemento 1 kg; Volume 0.001667 m3

**mt47cit285f** m² Relva sintética, cor branca, fornecido em rolos, para linhas de jogo
Dados técnicos: Custo energético 324.615 MJ; Emissão de CO2 16.117 kg; Código LER 17 02 03; Massa do elemento 3.297 kg; Volume 0.005495 m3
Resíduos:
- embalagem: re170203 Plástico; rendimento 0.054 kg

**mt47cit260a** kg Cola de poliuretano bicomponente
Dados técnicos: Custo energético 144.471 MJ; Emissão de CO2 7.014 kg; Código LER 17 09 04; Massa do elemento 1 kg; Volume 0.000667 m3
Resíduos:
- embalagem: re170203 Plástico; rendimento 0.003 kg

**mt47cit250b** m Banda de ligação de geotêxtil de polipropileno
Dados técnicos: Custo energético 12.594 MJ; Emissão de CO2 0.625 kg; Código LER 17 02 03; Massa do elemento 0.09 kg; Volume 0.00015 m3
Resíduos:
- embalagem: re170203 Plástico; rendimento 0.04 kg

**mt47cit004a** kg Inerte silício, de granulometria compreendida entre 0,4 e 0,8 mm, fornecido em sacos
Dados técnicos: Custo energético 0.559 MJ; Emissão de CO2 0.028 kg; Código LER 01 04 08; Massa do elemento 1 kg; Volume 0.000667 m3
Resíduos:
- embalagem: re170203 Plástico; rendimento 0.005 kg

**mt47cit270a** kg Fragmentos de borracha, de entre 0,8 e 2,5 mm
Dados técnicos: Custo energético 89.324 MJ; Emissão de CO2 3.894 kg
Resíduos:
- embalagem: re170203 Plástico; rendimento 0.005 kg
