# Pavimento desportivo de relva sintética

- Propriedade do ficheiro: CYPE Ingenieros S.A.
- Formato: FIEBDC-3/2016
- Programa: Gerador de preços para construção civil. CYPE Ingenieros, S.A.
- Data: 11/06/2024
- Moeda: EUR
- Custos indirectos: 3 %
- IVA: 23 %

## M Pavimentos urbanos

### MD Pavimentos desportivos

#### MDB De relva sintética

**MDB005** m² Pavimento desportivo de relva sintética.
Pavimento desportivo para pista multidesporto, formado por relva sintética, cor verde, composto de mechas rectas pré-fibriladas de 3/16" de fibra 100% polietileno resistente aos raios UV, 5000 decitex, 110 microns de espessura, tecidas sobre base com dupla camada de polipropileno reforçada com uma camada de feltro, com termo-fixação e vedação com látex à base de um copolímero de acetato de vinil etileno, de 17 mm de altura de filamento, 19 mm de altura total de tapete, 2065 g/m² e 40000 mechas/m², com linhas de jogo de relva sintética, cor branco, banda de ligação de geotêxtil de polipropileno, de 300 mm de largura e cola de poliuretano bicomponente, lastrado com 18 kg/m² de inerte silício, de granulometria compreendida entre 0,4 e 0,8 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit201b | m² | Relva sintética, cor verde, composto de mechas rectas pré-fibriladas de 3/16" de fibra 100% polietileno resistente aos raios UV, 5000 decitex, 110 microns de espessura, tecidas sobre base com dupla camada de polipropileno reforçada com uma camada de feltro, com termo-fixação e vedação com látex à base de um copolímero de acetato de vinil etileno, de 17 mm de altura de filamento, 19 mm de altura total de tapete, 2065 g/m² e 40000 mechas/m², fornecido em rolos. (material) | 1.03 | 17.07 | 17.582 |
| mt47cit202b | m² | Relva sintética, cor branco, fornecido em rolos, para linhas de jogo. (material) | 0.2 | 1.04 | 0.208 |
| mt47cit260a | kg | Cola de poliuretano bicomponente. (material) | 0.18 | 4.4 | 0.792 |
| mt47cit250a | m | Banda de ligação de geotêxtil de polipropileno, de 300 mm de largura, para campos de padel ou de ténis, de relva sintética, fornecida em rolos. (material) | 0.4 | 1.08 | 0.432 |
| mt47cit004a | kg | Inerte silício, de granulometria compreendida entre 0,4 e 0,8 mm, fornecido em sacos. (material) | 18 | 0.15 | 2.700 |
| mq07cel010 | h | Empilhador elevador diesel de dupla tracção de 8 t. (equipamento) | 0.002 | 28.06 | 0.056 |
| mo041 | h | Oficial de 1ª construção de obra civil. (mão de obra) | 0.127 | 22.68 | 2.880 |
| mo087 | h | Ajudante de construção de obra civil. (mão de obra) | 0.127 | 22.13 | 2.811 |
| % | % | Custos directos complementares | 2 % | 27.461 | 0.549 |
|  |  | Custos directos |  |  | 28.010 |

Resíduos:
- colocação: mt47cit201b; factor de resíduo 0.022
- colocação: mt47cit202b Relva sintética, cor branco, fornecido em rolos, para linhas de jogo; factor de resíduo 0.022
- colocação: mt47cit260a Cola de poliuretano bicomponente; factor de resíduo 0.040716
- colocação: mt47cit250a; factor de resíduo 0.011
- colocação: mt47cit004a Inerte silício, de granulometria compreendida entre 0,4 e 0,8 mm, fornecido em sacos; factor de resíduo 0.009

## Recursos

**mt47cit201b** m² Relva sintética
Dados técnicos: Custo energético 204.901 MJ; Emissão de CO2 10.173 kg; Código LER 17 02 03; Massa do elemento 2.065 kg; Volume 0.003442 m3
Resíduos:
- embalagem: re170203 Plástico. (componente de resíduo); rendimento 0.05 kg; Código LER 17 02 03; Massa do elemento 1 kg; Volume 0.001667 m3

**mt47cit202b** m² Relva sintética, cor branco, fornecido em rolos, para linhas de jogo
Dados técnicos: Custo energético 215.655 MJ; Emissão de CO2 10.707 kg; Código LER 17 02 03; Massa do elemento 2.176 kg; Volume 0.003627 m3
Resíduos:
- embalagem: re170203 Plástico; rendimento 0.05 kg

**mt47cit260a** kg Cola de poliuretano bicomponente
Dados técnicos: Custo energético 144.471 MJ; Emissão de CO2 7.014 kg; Código LER 17 09 04; Massa do elemento 1 kg; Volume 0.000667 m3
Resíduos:
- embalagem: re170203 Plástico; rendimento 0.003 kg

**mt47cit250a** m Banda de ligação de geotêxtil de polipropileno
Dados técnicos: Custo energético 12.594 MJ; Emissão de CO2 0.625 kg; Código LER 17 02 03; Massa do elemento 0.09 kg; Volume 0.00015 m3
Resíduos:
- embalagem: re170203 Plástico; rendimento 0.04 kg

**mt47cit004a** kg Inerte silício, de granulometria compreendida entre 0,4 e 0,8 mm, fornecido em sacos
Dados técnicos: Custo energético 0.559 MJ; Emissão de CO2 0.028 kg; Código LER 01 04 08; Massa do elemento 1 kg; Volume 0.000667 m3
Resíduos:
- embalagem: re170203 Plástico; rendimento 0.005 kg
