# Pavimento desportivo de relva sintética para campo de padel, sistema "COMPOSAN INDUSTRIAL Y TECNOLOGÍA"

- Propriedade do ficheiro: CYPE Ingenieros S.A.
- Formato: FIEBDC-3/2016
- Programa: Gerador de preços para construção civil. CYPE Ingenieros, S.A.
- Data: 11/06/2024
- Moeda: EUR
- Custos indirectos: 3 %
- IVA: 23 %

## M Pavimentos urbanos

### MD Pavimentos desportivos

#### MDB De relva sintética

**MDB020** m² Pavimento desportivo de relva sintética para campo de padel, sistema "COMPOSAN INDUSTRIAL Y TECNOLOGÍA".
Pavimento desportivo para campo de paddle, sistema "COMPOSAN INDUSTRIAL Y TECNOLOGÍA", formado por relva sintética, Compograss M TXT 10/44.1 (8.0), cor azul, composto de mechas rectas monofilamento texturizadas de 3/16" com forma de diamante, de fibra 100% polietileno resistente aos raios UV, 8000/8 decitex, 200 microns de espessura, tecidas sobre base com dupla camada de polipropileno reforçada com uma camada de feltro, com termo-fixação e vedação com látex à base de um copolímero de acetato de vinil etileno, de 10 mm de altura de filamento, 12 mm de altura total de tapete, 2245 g/m² e 44100 mechas/m², com linhas de jogo de relva sintética, Compograss M TXT 10/44.1 Línea Blanca, cor branca, banda de ligação de geotêxtil de polipropileno, Jointing Tape, de 300 mm de largura e cola de poliuretano bicomponente, lastrado com 10 kg/m² de inerte silício incolor, lavado, de granulometria compreendida entre 0,2 e 0,4 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit206c | m² | Relva sintética, Compograss M TXT 10/44.1 (8.0) "COMPOSAN INDUSTRIAL Y TECNOLOGÍA", cor azul, composto de mechas rectas monofilamento texturizadas de 3/16" com forma de diamante, de fibra 100% polietileno resistente aos raios UV, 8000/8 decitex, 200 microns de espessura, tecidas sobre base com dupla camada de polipropileno reforçada com uma camada de feltro, com termo-fixação e vedação com látex à base de um copolímero de acetato de vinil etileno, de 10 mm de altura de filamento, 12 mm de altura total de tapete, 2245 g/m² e 44100 mechas/m², fornecido em rolos. (material) | 1.03 | 24.38 | 25.111 |
| mt47cit211a | m | Relva sintética, Compograss M TXT 10/44.1 Línea Blanca "COMPOSAN INDUSTRIAL Y TECNOLOGÍA", cor branca, de 50 mm de largura, fornecido em rolos, para linhas de jogo. (material) | 0.17 | 1.44 | 0.245 |
| mt47cit260d | kg | Cola de poliuretano bicomponente "COMPOSAN INDUSTRIAL Y TECNOLOGÍA". (material) | 0.18 | 4.54 | 0.817 |
| mt47cit250m | m | Banda de ligação de geotêxtil de polipropileno, Jointing Tape, de 300 mm de largura "COMPOSAN INDUSTRIAL Y TECNOLOGÍA", para campos de padel ou de ténis, de relva sintética, fornecida em rolos. (material) | 0.37 | 1.11 | 0.411 |
| mt47cit002a | kg | Inerte silício incolor, lavado, de granulometria compreendida entre 0,2 e 0,4 mm, fornecido em sacos. (material) | 10 | 0.22 | 2.200 |
| mq07cel010 | h | Empilhador elevador diesel de dupla tracção de 8 t. (equipamento) | 0.003 | 28.06 | 0.084 |
| mo041 | h | Oficial de 1ª construção de obra civil. (mão de obra) | 0.143 | 22.68 | 3.243 |
| mo087 | h | Ajudante de construção de obra civil. (mão de obra) | 0.143 | 22.13 | 3.165 |
| % | % | Custos directos complementares | 2 % | 35.276 | 0.706 |
|  |  | Custos directos |  |  | 35.982 |

Resíduos:
- colocação: mt47cit206c; factor de resíduo 0.0191238
- colocação: mt47cit211a; factor de resíduo 0.0110019
- colocação: mt47cit260d Cola de poliuretano bicomponente "COMPOSAN INDUSTRIAL Y TECNOLOGÍA"; factor de resíduo 0.039962
- colocação: mt47cit250m; factor de resíduo 0.011
- colocação: mt47cit002a Inerte silício incolor, lavado, de granulometria compreendida entre 0,2 e 0,4 mm, fornecido em sacos; factor de resíduo 0.009

## Recursos

**mt47cit206c** m² Relva sintética
Dados técnicos: Custo energético 222.846 MJ; Emissão de CO2 11.064 kg; Código LER 17 02 03; Massa do elemento 2.245 kg; Volume 0.003742 m3
Resíduos:
- embalagem: re170203 Plástico. (componente de resíduo); rendimento 0.055 kg; Código LER 17 02 03; Massa do elemento 1 kg; Volume 0.001667 m3

**mt47cit211a** m Relva sintética
Dados técnicos: Custo energético 13.931 MJ; Emissão de CO2 0.692 kg; Código LER 17 02 03; Massa do elemento 0.1038 kg; Volume 0.000173 m3
Resíduos:
- embalagem: re170203 Plástico; rendimento 0.04 kg

**mt47cit260d** kg Cola de poliuretano bicomponente "COMPOSAN INDUSTRIAL Y TECNOLOGÍA"
Dados técnicos: Custo energético 144.471 MJ; Emissão de CO2 7.014 kg; Código LER 17 09 04; Massa do elemento 1 kg; Volume 0.000667 m3
Resíduos:
- embalagem: re170203 Plástico; rendimento 0.003 kg

**mt47cit250m** m Banda de ligação de geotêxtil de polipropileno
Dados técnicos: Custo energético 12.594 MJ; Emissão de CO2 0.625 kg; Código LER 17 02 03; Massa do elemento 0.09 kg; Volume 0.00015 m3
Resíduos:
- embalagem: re170203 Plástico; rendimento 0.04 kg

**mt47cit002a** kg Inerte silício incolor, lavado, de granulometria compreendida entre 0,2 e 0,4 mm, fornecido em sacos
Dados técnicos: Custo energético 0.559 MJ; Emissão de CO2 0.028 kg; Código LER 01 04 08; Massa do elemento 1 kg; Volume 0.000667 m3
Resíduos:
- embalagem: re170203 Plástico; rendimento 0.005 kg
