# Borda metálica de aço inoxidável

- Propriedade do ficheiro: CYPE Ingenieros S.A.
- Formato: FIEBDC-3/2016
- Programa: Gerador de preços para construção civil. CYPE Ingenieros, S.A.
- Data: 11/06/2024
- Moeda: EUR
- Custos indirectos: 3 %
- IVA: 23 %

## M Pavimentos urbanos

### ML Bordaduras e limites de pavimentos

#### MLD Bordaduras

**MLD130** m Borda metálica de aço inoxidável.
Formação de borda e limite de pavimento através de peças flexíveis de chapa dobrada de aço inoxidável A2, de 150 mm de altura, 1,5 mm de espessura, acabamento brilhante, com o extremo superior arredondado com uma largura de 7 mm, colocadas linearmente com sobreposição entre elas e unidas entre si através de parafusos passantes o auto-roscantes de aço inoxidável, fixadas ao terreno com estacas metálicas. Inclusive marcação, escavação manual do terreno, cortes, parafusos passantes o auto-roscantes de aço inoxidável, placas de ligaçaõ, esquinas e estacas metálicas para fixação ao terreno, resolução das uniões entre peças, resolução de esquinas, enchimento e compactação do terreno contíguo à borda já colocada, limpeza e eliminação de material restante.
Inclui: Preparação do terreno. Escavação da vala. Introdução das peças de borda na vala. União entre peças de borda. Resolução de esquinas. Enchimento da vala e compactação do terreno. Limpeza e eliminação do material sobrante.
Critério de medição de projecto: Comprimento medido segundo documentação gráfica de Projecto.
Critério de medição de obra: Medir-se-á o comprimento realmente executado segundo especificações de Projecto.

| Código | Un | Descrição | Rendimento | Preço | Importância |
|---|---|---|---|---|---|
| mt18bme050d | m | Borda metálica de peças flexíveis de chapa dobrada de aço inoxidável A2, de 150 mm de altura, 1,5 mm de espessura, acabamento brilhante, com o extremo superior arredondado com uma largura de 7 mm, colocadas linearmente com sobreposição entre elas e unidas entre si através de parafusos passantes o auto-roscantes de aço inoxidável, fixadas ao terreno com estacas metálicas, inclusive parafusos passantes o auto-roscantes de aço inoxidável, placas de ligaçaõ, esquinas e estacas metálicas para fixação ao terreno. (material) | 1.05 | 20.02 | 21.021 |
| mo041 | h | Oficial de 1ª construção de obra civil. (mão de obra) | 0.33 | 22.68 | 7.484 |
| % | % | Custos directos complementares | 2 % | 28.505 | 0.570 |
|  |  | Custos directos |  |  | 29.075 |
