# Revestimento de pavimento urbano, sistema "COMPOSAN INDUSTRIAL Y TECNOLOGÍA"

- Propriedade do ficheiro: CYPE Ingenieros S.A.
- Formato: FIEBDC-3/2016
- Programa: Gerador de preços para construção civil. CYPE Ingenieros, S.A.
- Data: 11/02/2025
- Moeda: EUR
- Custos indirectos: 3 %
- IVA: 23 %

## M Pavimentos urbanos

### MP Pavimentos urbanos

#### MPI Sistemas de pavimentos

**MPI010** m² Revestimento de pavimento urbano, sistema "COMPOSAN INDUSTRIAL Y TECNOLOGÍA".
Revestimento de pavimento urbano, com acabamento rugoso, com resistência ao deslizamento maior que 45 segundo ENV 12633, coeficiente de atrito SRT>45 segundo NP EN 1436, Euroclasse Bfl-s1 de reacção ao fogo, segundo NP EN 13501-1, abrasão Taber a seco < 0,2 g, de 2 a 3 mm de espessura total aproximada, realizado sobre superfície suporte de aglomerado asfáltico, com o sistema Compotop S/A "COMPOSAN INDUSTRIAL Y TECNOLOGÍA", apto para estacionamentos e zonas de circulação com tráfego ligeiro a baixas velocidades, através da aplicação sucessiva de: duas camadas de argamassa, Compotop, cor vermelho, à base de resinas sintéticas, cargas minerais seleccionadas e pigmentos (rendimento aproximado de 2 kg/m² a primeira camada e 1,5 kg/m² a segunda camada), deixando secar totalmente a primeira camada antes de aplicar a segunda camada e uma camada de vedação de tinta de água, Paintex, cor vermelho, à base de resinas acrílicas, cargas micronizadas e pigmentos (0,5 kg/m²).
Critérios considerados na determinação do preço da unidade de obra: O preço não inclui a superfície suporte, a preparação da superfície suporte nem a execução e a vedação das juntas.
Inclui: Limpeza da superfície suporte. Implantação das juntas e panos de trabalho. Aplicação, com raspador de borracha, das camadas de regularização e acondicionamento da superfície. Aplicação, com rolo, pistola ou raspador de borracha, da camada de vedante. Limpeza final do pavimento.
Critério de medição de projecto: Superfície medida em projecção horizontal, segundo documentação gráfica de Projecto.
Critério de medição de obra: Medir-se-á, em projecção horizontal, a superfície realmente executada segundo especificações de Projecto.

| Código | Un | Descrição | Rendimento | Preço | Importância |
|---|---|---|---|---|---|
| mt47cit030b | kg | Argamassa, Compotop "COMPOSAN INDUSTRIAL Y TECNOLOGÍA", cor vermelho, à base de resinas sintéticas, cargas minerais seleccionadas e pigmentos; para aplicar com raspador de borracha. (material) | 3.5 | 1.99 | 6.965 |
| mt27pcc010m | kg | Tinta de água, Paintex "COMPOSAN INDUSTRIAL Y TECNOLOGÍA", cor vermelho, à base de resinas acrílicas, cargas micronizadas e pigmentos; para aplicar com rolo, pistola ou raspador de borracha. (material) | 0.5 | 4.98 | 2.490 |
| mo041 | h | Oficial de 1ª construção de obra civil. (mão de obra) | 0.108 | 24.63 | 2.660 |
| mo087 | h | Ajudante de construção de obra civil. (mão de obra) | 0.108 | 24.04 | 2.596 |
| % | % | Custos directos complementares | 2 % | 14.711 | 0.294 |
|  |  | Custos directos |  |  | 15.005 |

Resíduos:
- colocação: mt47cit030b; factor de resíduo 0.063066
- colocação: mt27pcc010m; factor de resíduo 0.055

## Recursos

**mt47cit030b** kg Argamassa, Compotop "COMPOSAN INDUSTRIAL Y TECNOLOGÍA"
Dados técnicos: Custo energético 15.053 MJ; Emissão de CO2 0.575 kg; Código LER 17 09 04; Massa do elemento 1 kg; Volume 0.000667 m3
Resíduos:
- embalagem: re170203 Plástico. (componente de resíduo); rendimento 0.003 kg; Código LER 17 02 03; Massa do elemento 1 kg; Volume 0.001667 m3

**mt27pcc010m** kg Tinta de água, Paintex "COMPOSAN INDUSTRIAL Y TECNOLOGÍA"
Dados técnicos: Custo energético 30.230 MJ; Emissão de CO2 1.494 kg; Código LER 08 01 11; Massa do elemento 1 kg; Volume 0.001111 m3
Resíduos:
- embalagem: re170203 Plástico; rendimento 0.032 kg
