# Camada de desgaste de alta resistência, sistema "COMPOSAN INDUSTRIAL Y TECNOLOGÍA"

- Propriedade do ficheiro: CYPE Ingenieros S.A.
- Formato: FIEBDC-3/2016
- Programa: Gerador de preços para construção civil. CYPE Ingenieros, S.A.
- Data: 10/06/2025
- Moeda: EUR
- Custos indirectos: 3 %
- IVA: 23 %

## M Pavimentos urbanos

### MP Pavimentos urbanos

#### MPI Sistemas de pavimentos

**MPI020** m² Camada de desgaste de alta resistência, sistema "COMPOSAN INDUSTRIAL Y TECNOLOGÍA".
Camada de desgaste de alta resistência, de 2 a 5 cm de espessura total aproximada, realizada sobre superfície suporte de aglomerado asfáltico, com o sistema Compocem "COMPOSAN INDUSTRIAL Y TECNOLOGÍA", através da aplicação de uma camada de enchimento de aberturas, com leitada formada por água e uma mistura seca, Compocem, cor cinzento, composta por ligante hidráulico, resinas sintéticas e cargas minerais (7 kg/m²), aplicada mecanicamente com máquina autopropulsada e compactador de cilindros vibratórios.
Critérios considerados na determinação do preço da unidade de obra: O preço não inclui a superfície suporte nem a preparação da superfície suporte.
Inclui: Aplicação mecânica da camada de desgaste.
Critério de medição de projecto: Superfície medida em projecção horizontal, segundo documentação gráfica de Projecto.
Critério de medição de obra: Medir-se-á, em projecção horizontal, a superfície realmente executada segundo especificações de Projecto.

| Código | Un | Descrição | Rendimento | Preço | Importância |
|---|---|---|---|---|---|
| mt47cit015a | kg | Mistura seca, Compocem "COMPOSAN INDUSTRIAL Y TECNOLOGÍA", cor cinzento, composta por ligante hidráulico, resinas sintéticas e cargas minerais. (material) | 7 | 1.42 | 9.940 |
| mq11ext030 | h | Espalhadora asfáltica sobre rastos, de 81 kW. (equipamento) | 0.02 | 231.73 | 4.635 |
| mq02ron010a | h | Cilindro vibratório tandem auto-propulsado, de 24,8 kW, de 2450 kg, largura de trabalho 100 cm. (equipamento) | 0.02 | 56.81 | 1.136 |
| mq11com010 | h | Compactador de pneus auto-propulsado, de 12/22 t. (equipamento) | 0.02 | 66.47 | 1.329 |
| mo041 | h | Oficial de 1ª construção de obra civil. (mão de obra) | 0.05 | 24.63 | 1.232 |
| mo087 | h | Ajudante de construção de obra civil. (mão de obra) | 0.05 | 24.04 | 1.202 |
| % | % | Custos directos complementares | 2 % | 19.474 | 0.389 |
|  |  | Custos directos |  |  | 19.863 |

Resíduos:
- colocação: mt47cit015a; factor de resíduo 0.066764

## Recursos

**mt47cit015a** kg Mistura seca, Compocem "COMPOSAN INDUSTRIAL Y TECNOLOGÍA"
Dados técnicos: Custo energético 15.053 MJ; Emissão de CO2 0.575 kg; Código LER 17 09 04; Massa do elemento 1 kg; Volume 0.000667 m3
Resíduos:
- embalagem: re170203 Plástico. (componente de resíduo); rendimento 0.003 kg; Código LER 17 02 03; Massa do elemento 1 kg; Volume 0.001667 m3
