# Marca rodoviária de rebordo

- Propriedade do ficheiro: CYPE Ingenieros S.A.
- Formato: FIEBDC-3/2016
- Programa: Gerador de preços para construção civil. CYPE Ingenieros, S.A.
- Data: 04/07/2024
- Moeda: EUR
- Custos indirectos: 3 %
- IVA: 23 %

## M Pavimentos urbanos

### MS Sinalização viária

#### MSH Sinalização horizontal

**MSH040** m Marca rodoviária de rebordo.
Aplicação mecânica com máquina de accionamento manual de tinta alcídica cor preto, para marca rodoviária de rebordo, de 25 cm de largura.
Inclui: Varredura através de varredora mecânica. Aplicação mecânica da mistura com máquina de accionamento manual.
Critério de medição de projecto: Comprimento medido segundo documentação gráfica de Projecto.
Critério de medição de obra: Medir-se-á o comprimento realmente executado segundo especificações de Projecto.

| Código | Un | Descrição | Rendimento | Preço | Importância |
|---|---|---|---|---|---|
| mt27mvh030c | kg | Tinta alcídica cor preto, segundo NP EN 1871. (material) | 0.18 | 3.09 | 0.556 |
| mq11bar010 | h | Varredora rebocada com motor auxiliar. (equipamento) | 0.001 | 67.98 | 0.068 |
| mq08war010a | h | Máquina manual, para pintar marcas rodoviárias sobre faixa de rodagem. (equipamento) | 0.006 | 34.26 | 0.206 |
| mo041 | h | Oficial de 1ª construção de obra civil. (mão de obra) | 0.018 | 22.68 | 0.408 |
| mo087 | h | Ajudante de construção de obra civil. (mão de obra) | 0.009 | 22.13 | 0.199 |
| % | % | Custos directos complementares | 2 % | 1.437 | 0.029 |
|  |  | Custos directos |  |  | 1.466 |

Resíduos:
- colocação: mt27mvh030c Tinta alcídica cor preto, segundo NP EN 1871; factor de resíduo 0.055

## Recursos

**mt27mvh030c** kg Tinta alcídica cor preto, segundo NP EN 1871
Dados técnicos: Custo energético 27.070 MJ; Emissão de CO2 1.204 kg; Código LER 08 01 11; Massa do elemento 1 kg; Volume 0.001111 m3
Resíduos:
- embalagem: re170203 Plástico. (componente de resíduo); rendimento 0.032 kg; Código LER 17 02 03; Massa do elemento 1 kg; Volume 0.001667 m3
