# Marcação de setas e inscrições em ciclovias

- Propriedade do ficheiro: CYPE Ingenieros S.A.
- Formato: FIEBDC-3/2016
- Programa: Gerador de preços para construção civil. CYPE Ingenieros, S.A.
- Data: 27/08/2025
- Moeda: EUR
- Custos indirectos: 3 %
- IVA: 23 %

## M Pavimentos urbanos

### MS Sinalização viária

#### MSH Sinalização horizontal

**MSH130** m² Marcação de setas e inscrições em ciclovias.
Aplicação mecânica com máquina autopropulsada de tinta para exterior, à base de resinas acrílicas, cor branca, acabamento acetinado, textura lisa, para marcação de setas e inscrições em ciclovias. Inclusive microesferas de vidro, para conseguir efeito retrorreflectora em seco.
Inclui: Varredura através de varredora mecânica. Pré-marcação. Aplicação mecânica da mistura através de pulverização.
Critério de medição de projecto: Superfície medida segundo documentação gráfica de Projecto.
Critério de medição de obra: Será medida a superfície realmente fresada segundo especificações de Projecto.

| Código | Un | Descrição | Rendimento | Preço | Importância |
|---|---|---|---|---|---|
| mt27mvp010e | l | Tinta para exterior, à base de resinas acrílicas, cor branca, acabamento acetinado, textura lisa (material) | 0.285 | 16.17 | 4.608 |
| mt27mvh100a | kg | Microesferas de vidro. (material) | 0.19 | 1.53 | 0.291 |
| mq11bar010 | h | Varredora rebocada com motor auxiliar. (equipamento) | 0.001 | 67.98 | 0.068 |
| mq08war010b | h | Máquina autopropulsada, para pintar marcas rodoviárias sobre faixa de rodagem. (equipamento) | 0.001 | 45.68 | 0.046 |
| mo041 | h | Oficial de 1ª construção de obra civil. (mão de obra) | 0.033 | 24.63 | 0.813 |
| mo087 | h | Ajudante de construção de obra civil. (mão de obra) | 0.066 | 24.04 | 1.587 |
| % | % | Custos directos complementares | 2 % | 7.413 | 0.148 |
|  |  | Custos directos |  |  | 7.561 |

Resíduos:
- colocação: mt27mvp010e Tinta para exterior, à base de resinas acrílicas, cor branca, acabamento acetinado, textura lisa; factor de resíduo 0.0275
- colocação: mt27mvh100a Microesferas de vidro; factor de resíduo 0.011

## Recursos

**mt27mvp010e** l Tinta para exterior, à base de resinas acrílicas, cor branca, acabamento acetinado, textura lisa
Dados técnicos: Custo energético 31.337 MJ; Emissão de CO2 1.599 kg; Código LER 08 01 11; Massa do elemento 1.7 kg; Volume 0.001889 m3
Resíduos:
- embalagem: re170203 Plástico. (componente de resíduo); rendimento 0.032 kg; Código LER 17 02 03; Massa do elemento 1 kg; Volume 0.001667 m3

**mt27mvh100a** kg Microesferas de vidro
Dados técnicos: Custo energético 14.020 MJ; Emissão de CO2 1.040 kg; Código LER 17 02 02; Massa do elemento 1 kg; Volume 0.001 m3
