# Impermeabilização de cobertura de aterro, com geotêxtil e geomembrana

- Propriedade do ficheiro: CYPE Ingenieros S.A.
- Formato: FIEBDC-3/2016
- Programa: Gerador de preços para construção civil. CYPE Ingenieros, S.A.
- Data: 11/06/2024
- Moeda: EUR
- Custos indirectos: 3 %
- IVA: 23 %

## N Isolamentos e impermeabilizações

### NI Impermeabilizações

#### NIV Aterros

**NIV010** m² Impermeabilização de cobertura de aterro, com geotêxtil e geomembrana.
Impermeabilização de cobertura de aterro, com geomembrana homogénea de policloreto de vinilo plastificado (PVC-P), de 1,2 mm de espessura, cor cinzento, com uma densidade de 1240 kg/m³ segundo NP EN ISO 1183 e resistência CBR ao punçoamento de 1,8 kN segundo NP EN ISO 12236, colocada com sobreposições, sem aderir ao suporte, e protegida em ambas as faces com uma camada anti-punçoamento de geotêxtil de polipropileno, (150 g/m²).
Inclui: Implantação e corte. Colocação da primeira camada de geotêxtil. Colocação da geomembrana. Resolução das uniões. Colocação da segunda camada de geotêxtil.
Critério de medição de projecto: Superfície medida segundo documentação gráfica de Projecto.
Critério de medição de obra: Medir-se-á a superfície realmente executada segundo especificações de Projecto.

| Código | Un | Descrição | Rendimento | Preço | Importância |
|---|---|---|---|---|---|
| mt14gso030bche | m² | Geotêxtil não tecido sintético, termosoldado, de polipropileno, com uma resistência à tracção longitudinal de 11,9 kN/m, uma resistência à tracção transversal de 12,1 kN/m, uma abertura de cone ao ensaio de perfuração dinâmica segundo NP EN ISO 13433 inferior a 35 mm, resistência CBR ao punçoamento 0,4 kN e uma massa superficial de 150 g/m², segundo EN 13252. (material) | 2.2 | 1.42 | 3.124 |
| mt15dag010a | m² | Geomembrana homogénea de policloreto de vinilo plastificado (PVC-P), de 1,2 mm de espessura, cor cinzento, com uma densidade de 1240 kg/m³ segundo NP EN ISO 1183 e resistência CBR ao punçoamento de 1,8 kN segundo NP EN ISO 12236, fornecida em rolos de 2,05 m de largura e 150 m de comprimento. (material) | 1.1 | 9.18 | 10.098 |
| mo029 | h | Oficial de 1ª aplicador de lâminas impermeabilizantes. (mão de obra) | 0.264 | 22.68 | 5.988 |
| mo067 | h | Ajudante de aplicador de lâminas impermeabilizantes. (mão de obra) | 0.264 | 22.13 | 5.842 |
| % | % | Custos directos complementares | 2 % | 25.052 | 0.501 |
|  |  | Custos directos |  |  | 25.553 |

Resíduos:
- colocação: mt14gso030bche; factor de resíduo 0.07
- colocação: mt15dag010a; factor de resíduo 0.048

## Recursos

**mt14gso030bche** m² Geotêxtil não tecido sintético
Dados técnicos: Custo energético 19.923 MJ; Emissão de CO2 0.676 kg; Código LER 17 06 04; Massa do elemento 0.15 kg; Volume 0.00025 m3
Resíduos:
- embalagem: re170203 Plástico. (componente de resíduo); rendimento 0.024 kg; Código LER 17 02 03; Massa do elemento 1 kg; Volume 0.001667 m3

**mt15dag010a** m² Geomembrana homogénea de policloreto de vinilo plastificado (PVC-P)
Dados técnicos: Custo energético 122.094 MJ; Emissão de CO2 4.356 kg; Código LER 17 06 04; Massa do elemento 1.488 kg; Volume 0.00248 m3
Resíduos:
- embalagem: re170203 Plástico; rendimento 0.024 kg
