# Pintura com tinta de borracha clorada sobre paramento vertical em campos desportivos

- Propriedade do ficheiro: CYPE Ingenieros S.A.
- Formato: FIEBDC-3/2016
- Programa: Gerador de preços para construção civil. CYPE Ingenieros, S.A.
- Data: 11/06/2024
- Moeda: EUR
- Custos indirectos: 3 %
- IVA: 23 %

## T Equipamento urbano

### TD Equipamentos desportivos

#### TDM Revestimentos

**TDM025** m² Pintura com tinta de borracha clorada sobre paramento vertical em campos desportivos.
Aplicação manual de duas demãos de tinta de borracha clorada, cor verde, acabamento acetinado, textura lisa, diluídas com 10 a 15% de diluente formulado à base de hidrocarbonetos aromáticos, (rendimento: 0,13 l/m² cada demão); sobre paramento vertical de argamassa, para pista desportiva.
Critérios considerados na determinação do preço da unidade de obra: O preço inclui a protecção dos elementos da envolvente que possam ser afectados durante os trabalhos.
Inclui: Preparação e limpeza prévia do suporte. Preparação da mistura. Aplicação de uma demão de primário e uma demão de acabamento.
Critério de medição de projecto: Superfície medida segundo documentação gráfica de Projecto.
Critério de medição de obra: Medir-se-á a superfície realmente executada segundo especificações de Projecto.

| Código | Un | Descrição | Rendimento | Preço | Importância |
|---|---|---|---|---|---|
| mt27pdj020e | l | Tinta, à base de resinas de borracha clorada, cor verde, acabamento acetinado, resistente aos álcalis; para aplicar com trincha, rolo ou pistola. (material) | 0.26 | 16.7 | 4.342 |
| mt27wad100 | l | Dissolvente formado à base de hidrocarbonetos aromáticos de alto ponto de ebulição. (material) | 0.039 | 5.77 | 0.225 |
| mo038 | h | Oficial de 1ª pintor. (mão de obra) | 0.11 | 22.68 | 2.495 |
| mo076 | h | Ajudante de pintor. (mão de obra) | 0.11 | 22.13 | 2.434 |
| % | % | Custos directos complementares | 2 % | 9.496 | 0.190 |
|  |  | Custos directos |  |  | 9.686 |

Resíduos:
- colocação: mt27pdj020e; factor de resíduo 0.0275

## Recursos

**mt27pdj020e** l Tinta, à base de resinas de borracha clorada
Dados técnicos: Custo energético 38.369 MJ; Emissão de CO2 1.896 kg; Código LER 08 01 11; Massa do elemento 1.3 kg; Volume 0.001444 m3
Resíduos:
- embalagem: re170203 Plástico. (componente de resíduo); rendimento 0.032 kg; Código LER 17 02 03; Massa do elemento 1 kg; Volume 0.001667 m3
