# Poste de iluminação metálico

- Propriedade do ficheiro: CYPE Ingenieros S.A.
- Formato: FIEBDC-3/2016
- Programa: Gerador de preços para construção civil. CYPE Ingenieros, S.A.
- Data: 11/06/2024
- Moeda: EUR
- Custos indirectos: 3 %
- IVA: 23 %

## T Equipamento urbano

### TI Iluminação viária

#### TIF Postes de iluminação

**TIF010** Ud Poste de iluminação metálico.
Poste de iluminação, modelo Rama Led "SANTA & COLE", de 8200 mm de altura, composto por poste cilíndrico de dois tramos de alumínio anodizado, com o tramo inferior de 152 mm de diâmetro e o tramo superior de 127 mm de diâmetro e 5 luminárias rectangulares a distinta altura de alumínio anodizado, de 70 W de potência máxima, de 1163x200x98 mm, com óptica de alto rendimento de tecnologia led e 48 led de 1,5 W, classe de protecção I, grau de protecção IP66. Incluindo fundação realizada com betão simples C20/25 (X0(P); D25; S2; Cl 1,0), acessórios e elementos de ancoragem. Totalmente montada, ligada e testada.
Critérios considerados na determinação do preço da unidade de obra: O preço não inclui a escavação.
Inclui: Formação de fundação de betão simples. Preparação da superfície de apoio. Fixação do poste. Colocação das luminárias. Ligação. Limpeza do elemento.
Critério de medição de projecto: Número de unidades previstas, segundo documentação gráfica de Projecto.
Critério de medição de obra: Medir-se-á o número de unidades realmente executadas segundo especificações de Projecto.

| Código | Un | Descrição | Rendimento | Preço | Importância |
|---|---|---|---|---|---|
| mt10hmf020fa | m³ | Betão simples C20/25 (X0(P); D25; S2; Cl 1,0), fabricado em central, segundo NP EN 206. (material) | 0.567 | 76.59 | 43.427 |
| mt34syc015rF | Ud | Poste de iluminação, modelo Rama Led "SANTA & COLE", de 8200 mm de altura, composto por poste cilíndrico de dois tramos de alumínio anodizado, com o tramo inferior de 152 mm de diâmetro e o tramo superior de 127 mm de diâmetro e 5 luminárias rectangulares a distinta altura de alumínio anodizado, de 70 W de potência máxima, de 1163x200x98 mm, com óptica de alto rendimento de tecnologia led e 48 led de 1,5 W, classe de protecção I, grau de protecção IP66, inclusive placa base e pernos de ancoragem. (material) | 1 | 8638.1 | 8638.100 |
| mq07gte010a | h | Autogrua de braço telescópico com uma capacidade de elevação de 12 t e 20 m de altura máxima de trabalho. (equipamento) | 0.22 | 55.96 | 12.311 |
| mq07cce010a | h | Camião com cesta elevatória de braço articulado de 16 m de altura máxima de trabalho e 260 kg de carga máxima. (equipamento) | 0.77 | 21.68 | 16.694 |
| mo020 | h | Oficial de 1ª construção. (mão de obra) | 0.33 | 22.68 | 7.484 |
| mo113 | h | Operário não qualificado construção. (mão de obra) | 0.22 | 21.45 | 4.719 |
| mo003 | h | Oficial de 1ª electricista. (mão de obra) | 0.55 | 23.31 | 12.821 |
| mo102 | h | Ajudante de electricista. (mão de obra) | 0.55 | 22.09 | 12.150 |
| % | % | Custos directos complementares | 2 % | 8747.706 | 174.954 |
|  |  | Custos directos |  |  | 8922.660 |

Resíduos:
- colocação: mt10hmf020fa Betão simples C20/25 (X0(P); D25; S2; Cl 1,0), fabricado em central, segundo NP EN 206; factor de resíduo 0.00152845

## Recursos

**mt10hmf020fa** m³ Betão simples C20/25 (X0(P); D25; S2; Cl 1,0), fabricado em central, segundo NP EN 206
Dados técnicos: Custo energético 1840.000 MJ; Emissão de CO2 230.000 kg; Código LER 17 01 01; Massa do elemento 2300 kg; Volume 1.533333 m3

**mt34syc015rF** Ud Poste de iluminação
Dados técnicos: Custo energético 26466.129 MJ; Emissão de CO2 1839.838 kg
Resíduos:
- embalagem: re150101 Embalagens de papel e cartão. (componente de resíduo); rendimento 0.35 kg; Código LER 15 01 01; Massa do elemento 1 kg; Volume 0.001333 m3
