# Caixa de areia

- Propriedade do ficheiro: CYPE Ingenieros S.A.
- Formato: FIEBDC-3/2016
- Programa: Gerador de preços para construção civil. CYPE Ingenieros, S.A.
- Data: 11/06/2024
- Moeda: EUR
- Custos indirectos: 3 %
- IVA: 23 %

## T Equipamento urbano

### TJ Parques infantis

#### TJJ Jogos infantis

**TJJ010** Ud Caixa de areia.
Caixa de areia de placas de polietileno de alta densidade, de 2,50x2,50 m, para crianças de 1 a 6 anos, com zona de segurança de 26,00 m² e 0,30 m de altura livre de queda. Colocação em obra: com buchas químicas, sobre uma base de betão. Inclusive areia para enchimento interior do equipamento infantil.
Inclui: Marcação. Escavação. Betonagem da base de apoio. Fixação do equipamento infantil. Colocação da areia. Realização de ensaios.
Critério de medição de projecto: Número de unidades previstas, segundo documentação gráfica de Projecto.
Critério de medição de obra: Medir-se-á o número de unidades realmente executadas segundo especificações de Projecto.

| Código | Un | Descrição | Rendimento | Preço | Importância |
|---|---|---|---|---|---|
| mt10hmf020fa | m³ | Betão simples C20/25 (X0(P); D25; S2; Cl 1,0), fabricado em central, segundo NP EN 206. (material) | 0.35 | 76.59 | 26.807 |
| mt50spl105b | Ud | Fixação composta por bucha química, anilha e parafuso de aço. (material) | 8 | 5.82 | 46.560 |
| mt52jig010e | Ud | Caixa de areia de placas de polietileno de alta densidade, de 2,50x2,50 m, para crianças de 1 a 6 anos, com zona de segurança de 26,00 m² e 0,30 m de altura livre de queda, com elementos de fixação. Segundo NP EN 1176-1. (material) | 1 | 1823.66 | 1823.660 |
| mt01arp021b | m³ | Areia de granulometria compreendida entre 0,2 e 2 mm, sem partículas de lama nem de argila, para parques infantis, segundo NP EN 1177. (material) | 0.938 | 38.62 | 36.226 |
| mo041 | h | Oficial de 1ª construção de obra civil. (mão de obra) | 2.75 | 22.68 | 62.370 |
| mo087 | h | Ajudante de construção de obra civil. (mão de obra) | 2.75 | 22.13 | 60.858 |
| % | % | Custos directos complementares | 2 % | 2056.481 | 41.130 |
|  |  | Custos directos |  |  | 2097.611 |

Resíduos:
- colocação: mt10hmf020fa Betão simples C20/25 (X0(P); D25; S2; Cl 1,0), fabricado em central, segundo NP EN 206; factor de resíduo 0.00152845
- colocação: mt01arp021b; factor de resíduo 0.003

## Recursos

**mt10hmf020fa** m³ Betão simples C20/25 (X0(P); D25; S2; Cl 1,0), fabricado em central, segundo NP EN 206
Dados técnicos: Custo energético 1840.000 MJ; Emissão de CO2 230.000 kg; Código LER 17 01 01; Massa do elemento 2300 kg; Volume 1.533333 m3

**mt52jig010e** Ud Caixa de areia de placas de polietileno de alta densidade
Dados técnicos: Custo energético 30217.366 MJ; Emissão de CO2 1071.703 kg
Resíduos:
- embalagem: re150101 Embalagens de papel e cartão. (componente de resíduo); rendimento 0.086 kg; Código LER 15 01 01; Massa do elemento 1 kg; Volume 0.001333 m3

**mt01arp021b** m³ Areia de granulometria compreendida entre 0,2 e 2 mm
Dados técnicos: Custo energético 146.250 MJ; Emissão de CO2 7.800 kg; Código LER 01 04 09; Massa do elemento 1950 kg; Volume 1.21875 m3
