# Baloiço

- Propriedade do ficheiro: CYPE Ingenieros S.A.
- Formato: FIEBDC-3/2016
- Programa: Gerador de preços para construção civil. CYPE Ingenieros, S.A.
- Data: 04/07/2024
- Moeda: EUR
- Custos indirectos: 3 %
- IVA: 23 %

## T Equipamento urbano

### TJ Parques infantis

#### TJJ Jogos infantis

**TJJ030** Ud Baloiço.
Baloiço de madeira de pinho silvestre, tratada em autoclave, de 2 lugares, para crianças de 6 a 12 anos, com zona de segurança de 32,00 m² e 1,70 m de altura livre de queda. Colocação em obra: com buchas químicas, sobre uma base de betão.
Inclui: Marcação. Escavação. Betonagem da base de apoio. Fixação do equipamento infantil. Realização de ensaios.
Critério de medição de projecto: Número de unidades previstas, segundo documentação gráfica de Projecto.
Critério de medição de obra: Medir-se-á o número de unidades realmente executadas segundo especificações de Projecto.

| Código | Un | Descrição | Rendimento | Preço | Importância |
|---|---|---|---|---|---|
| mt10hmf020fa | m³ | Betão simples C20/25 (X0(P); D25; S2; Cl 1,0), fabricado em central, segundo NP EN 206. (material) | 0.6 | 76.59 | 45.954 |
| mt50spl105b | Ud | Fixação composta por bucha química, anilha e parafuso de aço. (material) | 8 | 5.82 | 46.560 |
| mt52jig030qh | Ud | Baloiço de madeira de pinho silvestre, tratada em autoclave, de 2 lugares, com ganchos de poliamida, assentos de poliuretano e rolamentos e correntes de aço inoxidável, para crianças de 6 a 12 anos, com zona de segurança de 32,00 m² e 1,70 m de altura livre de queda, com elementos de fixação. Segundo NP EN 1176-1 e NP EN 1176-2. (material) | 1 | 1358.8 | 1358.800 |
| mo041 | h | Oficial de 1ª construção de obra civil. (mão de obra) | 4.4 | 22.68 | 99.792 |
| mo087 | h | Ajudante de construção de obra civil. (mão de obra) | 4.4 | 22.13 | 97.372 |
| % | % | Custos directos complementares | 2 % | 1648.478 | 32.970 |
|  |  | Custos directos |  |  | 1681.448 |

Resíduos:
- colocação: mt10hmf020fa Betão simples C20/25 (X0(P); D25; S2; Cl 1,0), fabricado em central, segundo NP EN 206; factor de resíduo 0.00152845

## Recursos

**mt10hmf020fa** m³ Betão simples C20/25 (X0(P); D25; S2; Cl 1,0), fabricado em central, segundo NP EN 206
Dados técnicos: Custo energético 1840.000 MJ; Emissão de CO2 230.000 kg; Código LER 17 01 01; Massa do elemento 2300 kg; Volume 1.533333 m3

**mt52jig030qh** Ud Baloiço de madeira de pinho silvestre
Dados técnicos: Custo energético 12525.483 MJ; Emissão de CO2 29.756 kg
Resíduos:
- embalagem: re150101 Embalagens de papel e cartão. (componente de resíduo); rendimento 3.746 kg; Código LER 15 01 01; Massa do elemento 1 kg; Volume 0.001333 m3
