# Porta de acesso a parque infantil

- Propriedade do ficheiro: CYPE Ingenieros S.A.
- Formato: FIEBDC-3/2016
- Programa: Gerador de preços para construção civil. CYPE Ingenieros, S.A.
- Data: 11/06/2024
- Moeda: EUR
- Custos indirectos: 3 %
- IVA: 23 %

## T Equipamento urbano

### TJ Parques infantis

#### TJV Vedações

**TJV020** Ud Porta de acesso a parque infantil.
Porta de acesso em vedação de aço galvanizado e polietileno, de parque infantil, de 1,10x0,90 m. Colocação em obra: com buchas químicas, sobre uma base de betão.
Inclui: Marcação. Escavação. Betonagem da base de apoio. Fixação do elemento.
Critério de medição de projecto: Número de unidades previstas, segundo documentação gráfica de Projecto.
Critério de medição de obra: Medir-se-á o número de unidades realmente executadas segundo especificações de Projecto.

| Código | Un | Descrição | Rendimento | Preço | Importância |
|---|---|---|---|---|---|
| mt10hmf020fa | m³ | Betão simples C20/25 (X0(P); D25; S2; Cl 1,0), fabricado em central, segundo NP EN 206. (material) | 0.15 | 76.59 | 11.489 |
| mt50spl105b | Ud | Fixação composta por bucha química, anilha e parafuso de aço. (material) | 4 | 5.82 | 23.280 |
| mt52jig110i | Ud | Porta de acesso em vedação de aço galvanizado e polietileno, de parque infantil, de 1,10x0,90 m, com bisagras e lingueta, com elementos de fixação. (material) | 1 | 157.34 | 157.340 |
| mo041 | h | Oficial de 1ª construção de obra civil. (mão de obra) | 1.43 | 22.68 | 32.432 |
| mo087 | h | Ajudante de construção de obra civil. (mão de obra) | 1.43 | 22.13 | 31.646 |
| % | % | Custos directos complementares | 2 % | 256.187 | 5.124 |
|  |  | Custos directos |  |  | 261.311 |

Resíduos:
- colocação: mt10hmf020fa Betão simples C20/25 (X0(P); D25; S2; Cl 1,0), fabricado em central, segundo NP EN 206; factor de resíduo 0.00152845

## Recursos

**mt10hmf020fa** m³ Betão simples C20/25 (X0(P); D25; S2; Cl 1,0), fabricado em central, segundo NP EN 206
Dados técnicos: Custo energético 1840.000 MJ; Emissão de CO2 230.000 kg; Código LER 17 01 01; Massa do elemento 2300 kg; Volume 1.533333 m3

**mt52jig110i** Ud Porta de acesso em vedação de aço galvanizado e polietileno
Dados técnicos: Custo energético 1792.781 MJ; Emissão de CO2 81.551 kg
Resíduos:
- embalagem: re150101 Embalagens de papel e cartão. (componente de resíduo); rendimento 3.59 kg; Código LER 15 01 01; Massa do elemento 1 kg; Volume 0.001333 m3
