# Porta de acesso a parque infantil

- Propriedade do ficheiro: CYPE Ingenieros S.A.
- Formato: FIEBDC-3/2016
- Programa: Gerador de preços para construção civil. CYPE Ingenieros, S.A.
- Data: 11/06/2024
- Moeda: EUR
- Custos indirectos: 3 %
- IVA: 23 %

## T Equipamento urbano

### TJ Parques infantis

#### TJV Vedações

**TJV020** Ud Porta de acesso a parque infantil.
Porta de acesso em vedação de madeira, de parque infantil, de 1,10x0,80 m. Colocação em obra: com buchas químicas, sobre uma superfície base.
Critérios considerados na determinação do preço da unidade de obra: O preço não inclui a superfície base.
Inclui: Marcação. Fixação do elemento.
Critério de medição de projecto: Número de unidades previstas, segundo documentação gráfica de Projecto.
Critério de medição de obra: Medir-se-á o número de unidades realmente executadas segundo especificações de Projecto.

| Código | Un | Descrição | Rendimento | Preço | Importância |
|---|---|---|---|---|---|
| mt50spl105b | Ud | Fixação composta por bucha química, anilha e parafuso de aço. (material) | 4 | 5.82 | 23.280 |
| mt52jig110a | Ud | Porta de acesso em vedação de madeira, de parque infantil, de 1,10x0,80 m, com bisagras e lingueta, com elementos de fixação. (material) | 1 | 121.58 | 121.580 |
| mo041 | h | Oficial de 1ª construção de obra civil. (mão de obra) | 0.33 | 22.68 | 7.484 |
| mo087 | h | Ajudante de construção de obra civil. (mão de obra) | 0.33 | 22.13 | 7.303 |
| % | % | Custos directos complementares | 2 % | 159.647 | 3.193 |
|  |  | Custos directos |  |  | 162.840 |

## Recursos

**mt52jig110a** Ud Porta de acesso em vedação de madeira
Dados técnicos: Custo energético 1835.776 MJ; Emissão de CO2 -22.063 kg
Resíduos:
- embalagem: re150101 Embalagens de papel e cartão. (componente de resíduo); rendimento 3.585 kg; Código LER 15 01 01; Massa do elemento 1 kg; Volume 0.001333 m3
