# Pino extraível, de ferro fundido

- Propriedade do ficheiro: CYPE Ingenieros S.A.
- Formato: FIEBDC-3/2016
- Programa: Gerador de preços para construção civil. CYPE Ingenieros, S.A.
- Data: 23/10/2024
- Moeda: EUR
- Custos indirectos: 3 %
- IVA: 23 %

## T Equipamento urbano

### TP Protecções pedonais

#### TPH Pinos

**TPH090** Ud Pino extraível, de ferro fundido.
Pino com corpo extraível de ferro fundido de 89x7x7 cm e base encastrável de aço galvanizado de 14x7x7 cm, comprimento total do conjunto 103 cm, fechadura com chave de cabeça triangular, acabamento com protecção antioxidante e tinta, fixado a uma base de betão C20/25 (X0(P); D25; S2; Cl 1,0) com aglomerante hidráulico, composto por cimentos de alta resistência e aditivos específicos, de presa rápida.
Critérios considerados na determinação do preço da unidade de obra: O preço inclui a escavação.
Inclui: Marcação. Escavação com meios manuais. Betonagem da base de apoio. Montagem. Eliminação e limpeza do material sobrante.
Critério de medição de projecto: Número de unidades previstas, segundo documentação gráfica de Projecto.
Critério de medição de obra: Medir-se-á o número de unidades realmente executadas segundo especificações de Projecto.

| Código | Un | Descrição | Rendimento | Preço | Importância |
|---|---|---|---|---|---|
| mt52mug350a | Ud | Pino com corpo extraível de ferro fundido de 89x7x7 cm e base encastrável de aço galvanizado de 14x7x7 cm, comprimento total do conjunto 103 cm, fechadura com chave de cabeça triangular, acabamento com protecção antioxidante e tinta. (material) | 1 | 173.43 | 173.430 |
| mt10hmf020fa | m³ | Betão simples C20/25 (X0(P); D25; S2; Cl 1,0), fabricado em central, segundo NP EN 206. (material) | 0.25 | 76.59 | 19.148 |
| mt09amp010a | kg | Aglomerante hidráulico, composto por cimentos de alta resistência e aditivos específicos, de presa rápida. (material) | 0.2 | 0.65 | 0.130 |
| mo041 | h | Oficial de 1ª construção de obra civil. (mão de obra) | 0.66 | 22.68 | 14.969 |
| mo087 | h | Ajudante de construção de obra civil. (mão de obra) | 0.66 | 22.13 | 14.606 |
| % | % | Custos directos complementares | 2 % | 222.283 | 4.446 |
|  |  | Custos directos |  |  | 226.729 |

Resíduos:
- colocação: mt10hmf020fa Betão simples C20/25 (X0(P); D25; S2; Cl 1,0), fabricado em central, segundo NP EN 206; factor de resíduo 0.00152845

## Recursos

**mt10hmf020fa** m³ Betão simples C20/25 (X0(P); D25; S2; Cl 1,0), fabricado em central, segundo NP EN 206
Dados técnicos: Custo energético 1840.000 MJ; Emissão de CO2 230.000 kg; Código LER 17 01 01; Massa do elemento 2300 kg; Volume 1.533333 m3
