# Sinal vertical de trânsito

- Propriedade do ficheiro: CYPE Ingenieros S.A.
- Formato: FIEBDC-3/2016
- Programa: Gerador de preços para construção civil. CYPE Ingenieros, S.A.
- Data: 10/06/2025
- Moeda: EUR
- Custos indirectos: 3 %
- IVA: 23 %

## T Equipamento urbano

### TS Sinalização e suportes publicitários

#### TSV Sinalização vertical

**TSV050** Ud Sinal vertical de trânsito.
Fornecimento e colocação sobre o suporte de sinal vertical de trânsito de aço galvanizado, octogonal, de 60 cm de duplo apótema, com retro-reflexão nível 3 (D.G.). Inclusive acessórios, parafusos e elementos de ancoragem.
Inclui: Montagem.
Critério de medição de projecto: Número de unidades previstas, segundo documentação gráfica de Projecto.
Critério de medição de obra: Será medido o número de unidades realmente fornecidas segundo especificações de Projecto.

| Código | Un | Descrição | Rendimento | Preço | Importância |
|---|---|---|---|---|---|
| mt53spc050c | Ud | Sinal vertical de trânsito de aço galvanizado, octogonal, de 60 cm de duplo apótema, com retro-reflexão nível 3 (D.G.), segundo EN 12899-1, inclusive acessórios, parafusos e elementos de ancoragem. (material) | 1 | 117 | 117.000 |
| mq07cce010a | h | Camião com cesta elevatória de braço articulado de 16 m de altura máxima de trabalho e 260 kg de carga máxima. (equipamento) | 0.187 | 56.59 | 10.582 |
| mo041 | h | Oficial de 1ª construção de obra civil. (mão de obra) | 0.165 | 24.63 | 4.064 |
| mo087 | h | Ajudante de construção de obra civil. (mão de obra) | 0.165 | 24.04 | 3.967 |
| % | % | Custos directos complementares | 2 % | 135.613 | 2.712 |
|  |  | Custos directos |  |  | 138.325 |

Resíduos:
- colocação: mt53spc050c; factor de resíduo 0.0053

## Recursos

**mt53spc050c** Ud Sinal vertical de trânsito de aço galvanizado
Dados técnicos: Custo energético 76.665 MJ; Emissão de CO2 7.616 kg; Código LER 17 04 05; Massa do elemento 2.9 kg; Volume 0.001381 m3
Resíduos:
- embalagem: re170203 Plástico. (componente de resíduo); rendimento 0.04 kg; Código LER 17 02 03; Massa do elemento 1 kg; Volume 0.001667 m3
