# Ensaio ultra-sónico de estacas

- Propriedade do ficheiro: CYPE Ingenieros S.A.
- Formato: FIEBDC-3/2016
- Programa: Gerador de preços para construção civil. CYPE Ingenieros, S.A.
- Data: 10/06/2025
- Moeda: EUR
- Custos indirectos: 3 %
- IVA: 23 %

## X Controlo de qualidade e ensaios

### XI Fundações

#### XIP Estacas

**XIP020** Ud Ensaio ultra-sónico de estacas.
Ensaio ultra-sónico a realizar em obra, sobre uma estaca de entre 60 e 120 cm de diâmetro, para a determinação da sua integridade estrutural segundo ASTM D6760.
Inclui: Deslocamento à obra. Realização dos ensaios. Redacção de relatório dos resultados dos ensaios realizados.
Critério de medição de projecto: Ensaio a realizar, segundo documentação do Plano de controlo de qualidade.

| Código | Un | Descrição | Rendimento | Preço | Importância |
|---|---|---|---|---|---|
| mt49pil020b | Ud | Ensaio ultra-sónico para verificar a integridade estrutural de uma estaca de entre 60 e 120 cm de diâmetro segundo ASTM D6760, inclusive instrumentação prévia com três tubos de aço, três diagrafias, deslocamento à obra e relatório de resultados. (material) | 1 | 451.01 | 451.010 |
| % | % | Custos directos complementares | 2 % | 451.010 | 9.020 |
|  |  | Custos directos |  |  | 460.030 |
