# Bandeirola

- Propriedade do ficheiro: CYPE Ingenieros S.A.
- Formato: FIEBDC-3/2016
- Programa: Gerador de preços para construção civil. CYPE Ingenieros, S.A.
- Data: 04/07/2024
- Moeda: EUR
- Custos indirectos: 3 %
- IVA: 23 %

## Y Segurança e saúde

### YS Sinalização provisória de obras

#### YSN Sinalização manual

**YSN010** Ud Bandeirola.
Bandeirola para sinalização, de material têxtil, com recobrimento de material plástico, de 40x50 cm, de cor vermelho e haste de madeira de 1 m, amortizável em 5 utilizações.
Critério de medição de projecto: Número de unidades previstas, segundo Plano de Segurança e Saúde.
Critério de medição de obra: Será medido o número de unidades realmente fornecidas segundo especificações do Plano de Segurança e Saúde.

| Código | Un | Descrição | Rendimento | Preço | Importância |
|---|---|---|---|---|---|
| mt50bal020 | Ud | Bandeirola para sinalização, de material têxtil, com recobrimento de material plástico, de 40x50 cm, de cor vermelho e haste de madeira de 1 m. (material) | 0.2 | 10.3 | 2.060 |
| mo120 | h | Operário Segurança e Saúde. (mão de obra) | 0.022 | 21.45 | 0.472 |
| % | % | Custos directos complementares | 2 % | 2.532 | 0.051 |
|  |  | Custos directos |  |  | 2.583 |
