# Ligação do ramal de ligação do edifício à rede geral de saneamento através da câmara de inspecção

- Propriedade do ficheiro: CYPE INGENIEROS, S.A.
- Formato: FIEBDC-3/2002
- Moeda: EUR
- Custos indirectos: 3.00 %
- IVA: 23.00 %

## A Acondicionamento do terreno

### AS Redes de drenagem horizontais

#### ASB Ramais de ligação

**ASB020** Ud Ligação do ramal de ligação do edifício à rede geral de saneamento através da câmara de inspecção.
Ligação do ramal de ligação do edifício à rede geral de saneamento através da câmara de inspecção. Inclusive junta flexível para a união do ramal de ligação e argamassa de cimento para correcção de falhas e brunidura no interior da câmara.
Critérios considerados na determinação do preço da unidade de obra: O preço não inclui a escavação nem a câmara de inspecção.
Inclui: Marcação da ligação na câmara de inspecção. Ruptura da câmara de inspecção com compressor. Montagem, ligação e verificação do seu correcto funcionamento.
Critério de medição de projecto: Número de unidades previstas, segundo documentação gráfica de Projecto.
Critério de medição de obra: Medir-se-á o número de unidades realmente executadas segundo especificações de Projecto.

| Código | Un | Descrição | Rendimento | Preço | Importância |
|---|---|---|---|---|---|
| mt08aaa010a | m³ | Água. (material) | 0.013 | 1.50 | 0.02 |
| mt01arg005a | t | Areia de pedreira, para argamassa preparada em obra. (material) | 0.106 | 18.00 | 1.91 |
| mt08cem011a | kg | Cimento Portland CEM II/B-L 32,5 R, cor cinzento, em sacos, segundo NP EN 197-1. (material) | 16.250 | 0.10 | 1.63 |
| mt11var200 | Ud | Material para execução de junta flexível na união do ramal de ligação à câmara de inspecção. (material) | 1.000 | 15.50 | 15.50 |
| mq05pdm110 | h | Compressor portátil diesel média pressão 10 m³/min. (equipamento) | 1.000 | 7.75 | 7.75 |
| mq05mai030 | h | Martelo pneumático. (equipamento) | 2.000 | 4.57 | 9.14 |
| mq06hor010 | h | Betoneira eléctrica com uma capacidade de amassadura de 160 l. (equipamento) | 0.046 | 3.45 | 0.16 |
| mo020 | h | Oficial de 1ª construção. (mão de obra) | 3.000 | 24.63 | 73.89 |
| mo112 | h | Operário especializado construção. (mão de obra) | 5.020 | 23.86 | 119.78 |
| % | % | Custos directos complementares | 2 % | 229.78 | 4.60 |
|  |  | Custos directos |  |  | 234.38 |
